# Contrecloison de doublage de mur mitoyen, en maçonnerie de briques en terre cuite à isolation rapportée, pose à joint traditionnel, à revêtir

- Propriété du fichier: CYPE INGENIEROS, S.A.
- Format: FIEBDC-3/2002
- Devise: EUR
- Coûts indirects: 3.00 %
- Frais généraux: 13.00 %
- Bénéfice: 6.00 %
- TVA: 20.00 %

## F Aménagements et finitions

### FD Doublages

#### FDM Contrecloisons en maçonnerie

**FDM040** m² Contrecloison de doublage de mur mitoyen, en maçonnerie de briques en terre cuite à isolation rapportée, pose à joint traditionnel, à revêtir.
Contrecloison de doublage de mur mitoyen, de 5 cm d'épaisseur, en maçonnerie de brique creuse en terre cuite à une rangée de perforations horizontales, à revêtir, 385x50x250 mm, résistance thermique de la maçonnerie 0,25 m²K/W, pose avec plâtre pour cloisonner (C2).
Inclut: Implantation, étage par étage. Marquage sur les poteaux des niveaux de référence générale d'étage et du niveau du revêtement. Assise de la première rangée. Mise en place et à l'aplomb des mires de référence. Tendu des cordeaux entre les mires. Mise en place des plombs fixes dans les arêtes. Mise en place des pièces par rangées à niveau. Nettoyage du parement.
Critère pour le métré: Surface mesurée selon documentation graphique du Projet, sans dupliquer les coins ni les rencontres.
Critère pour le mémoire: On mesurera la surface réellement exécutée selon les spécifications du Projet, sans dupliquer les coins ni les rencontres.

| Code | U | Désignation | Quantité | Prix | Montant |
|---|---|---|---|---|---|
| mt04lbx020r | U | Brique creuse en terre cuite à une rangée de perforations horizontales, à revêtir, 385x50x250 mm, résistance thermique de la maçonnerie 0,25 m²K/W, pour utilisation en maçonnerie protégée (pièce en P), densité 686 kg/m³, selon NF EN 771-1. (matériau) | 11.000 | 1.37 | 15.07 |
| mt09pye030 | kg | Plâtre pour cloisonner, C2/30/2 selon NF EN 13279-1. (matériau) | 5.080 | 0.55 | 2.79 |
| op00roz010 |  | Rainureuse. | 1.000 | 0.00 | 0.00 |
| op00amo010 |  | Rectifieuse ou scie radiale. | 1.000 | 0.00 | 0.00 |
| mo021 | h | Compagnon professionnel III/CP2 construction pour des travaux de maçonnerie. (main-d'œuvre) | 0.346 | 30.66 | 10.61 |
| mo114 | h | Ouvrier d'exécution I/OE1 construction pour des travaux de maçonnerie. (main-d'œuvre) | 0.173 | 25.69 | 4.44 |
| % | % | Frais de chantier des unités d'ouvrage | 3 % | 32.91 | 0.99 |
|  |  | Coûts directs |  |  | 33.90 |
