# Imperméabilisation sous revêtement ou carrelage céramique

- Propriété du fichier: CYPE INGENIEROS, S.A.
- Format: FIEBDC-3/2002
- Devise: EUR
- Coûts indirects: 3.00 %
- Frais généraux: 13.00 %
- Bénéfice: 6.00 %
- TVA: 20.00 %

## F Aménagements et finitions

### FH Étanchéité

#### FHD Douches

**FHD030** m² Imperméabilisation sous revêtement ou carrelage céramique, sur les parements verticaux et horizontaux de locaux humides, avec du mortier cémenteux imperméabilisant flexible bicomposant, MasterSeal 550 "BASF", de 2 mm d'épaisseur moyenne, préparée pour recevoir directement le revêtement (non compris dans ce prix).
Réalisation d'une imperméabilisation sous revêtement ou carrelage céramique, sur les parements verticaux et horizontaux de locaux humides, avec du mortier cémenteux imperméabilisant flexible bicomposant, MasterSeal 550 "BASF", de 2 mm d'épaisseur moyenne, préparée pour recevoir directement le revêtement (non compris dans ce prix). Comprend l'humectage et le séchage.
Inclut: Gâchage. Extension d'une première couche, en appliquant le produit sur le support humidifié. Séchage. Extension d'une seconde couche avec la même consistance que la première. Révisions et nettoyage final.
Critère de métré de projet: Surface mesurée selon documentation graphique du Projet.
Critère de mesure de l'ouvrage: On mesurera la surface réellement exécutée selon les spécifications du Projet.

| Code | U | Désignation | Quantité | Prix | Montant |
|---|---|---|---|---|---|
| mt09bmr220c | kg | Mortier cémenteux imperméabilisant flexible bicomposant, MasterSeal 550 "BASF", selon NF EN 1504-2, de couleur gris, Euroclasse F de réaction au feu, à appliquer à l'intérieur et à l'extérieur. (matériau) | 3.000 | 2.60 | 7.80 |
| mo032 | h | Compagnon professionnel III/CP2 poseur de produits imperméabilisants. (main-d'œuvre) | 0.109 | 24.11 | 2.63 |
| mo070 | h | Ouvrier professionnel II/OP poseur de produits imperméabilisants. (main-d'œuvre) | 0.055 | 21.40 | 1.18 |
| % | % | Coûts directs complémentaires | 2 % | 11.61 | 0.23 |
|  |  | Coûts directs |  |  | 11.84 |
