# Assainissement d'une zone à réparer dans un revêtement de sol en béton

- Propriété du fichier: CYPE INGENIEROS, S.A.
- Format: FIEBDC-3/2002
- Devise: EUR
- Coûts indirects: 3.00 %
- Frais généraux: 13.00 %
- Bénéfice: 6.00 %
- TVA: 20.00 %

## F Aménagements et finitions

### FS Revêtements de sols

#### FSP Préparation pour réparation

**FSP070** m² Assainissement d'une zone à réparer dans un revêtement de sol en béton.
Préparation de la zone à réparer dans un revêtement de sol en béton via la réalisation d'un rainurage périmétrique en effectuant une découpe à la scie mécanique, avec une largeur de 25 à 50 mm et 20 mm de profondeur minimum; piquage au marteau-piqueur et assainissement de l'aire délimitée sur une profondeur de 20 mm, jusqu'à découvrir le béton sain; suppression des restes générés; fraisage de la surface résultante jusqu'à obtenir une surface poreuse avec une rugosité supérieure à 5 mm; l'élimination du matériau excédant, le nettoyage du revêtement, enlèvement et entassement des restes générés et nettoyage final.
Inclut: Délimitation de la zone à réparer. Sciage périmétrique. Piquage et assainissement. Suppression des restes générés. Fraisage de la surface. Suppression, entassement et enlèvement des restes. Nettoyage final.
Critère pour le métré: Surface mesurée selon documentation graphique du Projet.
Critère pour le mémoire: On mesurera la surface réellement exécutée selon les spécifications du Projet.

| Code | U | Désignation | Quantité | Prix | Montant |
|---|---|---|---|---|---|
| mq06cor020 | h | Équipement pour découpage de joints dans les dallages en béton. (matériel) | 0.348 | 10.64 | 3.70 |
| mq06fre010 | h | Fraiseuse manuelle pour revêtement de sol en béton, avec système d'aspiration. (matériel) | 0.174 | 6.33 | 1.10 |
| mq05mai030 | h | Marteau pneumatique. (matériel) | 0.232 | 4.57 | 1.06 |
| mq05pdm110 | h | Compresseur portable diesel moyenne pression 10 m³/min. (matériel) | 0.116 | 7.75 | 0.90 |
| mq08gel010k | h | Groupe électrogène insonorisé, triphasé, de 45 kVA de puissance. (matériel) | 0.174 | 5.38 | 0.94 |
| mo020 | h | Compagnon professionnel III/CP2 construction. (main-d'œuvre) | 0.178 | 29.25 | 5.21 |
| mo112 | h | Ouvrier d'exécution I/OE2 construction. (main-d'œuvre) | 0.713 | 25.31 | 18.05 |
| mo113 | h | Ouvrier d'exécution I/OE1 construction. (main-d'œuvre) | 0.475 | 24.51 | 11.64 |
| % | % | Frais de chantier des unités d'ouvrage | 2 % | 42.60 | 0.85 |
|  |  | Coûts directs |  |  | 43.45 |
