# Cadre périmétrique avec paillasson métallique

- Propriété du fichier: CYPE INGENIEROS, S.A.
- Format: FIEBDC-3/2002
- Devise: EUR
- Coûts indirects: 3.00 %
- Frais généraux: 13.00 %
- Bénéfice: 6.00 %
- TVA: 20.00 %

## F Aménagements et finitions

### FS Revêtements de sols

#### FSS Paillassons

**FSS070** m Cadre périmétrique avec paillasson métallique.
Cadre périmétrique pour paillasson métallique, constitué de profilés en "L" en laiton, installé dans le décaissement du revêtement de sol avec des vis. Comprend la préparation de la surface support et les éléments de fixation.
Inclut: Préparation de la surface support. Mise en place et fixation mécanique du profilé.
Critère pour le métré: Longueur mesurée selon documentation graphique du Projet.
Critère pour le mémoire: On mesurera la longueur réellement exécutée selon les spécifications du Projet.

| Code | U | Désignation | Quantité | Prix | Montant |
|---|---|---|---|---|---|
| mt18fel020f | m | Cadre périmétrique pour paillasson métallique, constitué de profilés en "L" en laiton, et éléments de fixation au support. (matériau) | 1.000 | 23.93 | 23.93 |
| op00amo010 |  | Rectifieuse ou scie radiale. | 1.000 | 0.00 | 0.00 |
| mo027 | h | Compagnon professionnel III/CP2 poseur de moquettes et de revêtements textiles. (main-d'œuvre) | 0.059 | 25.37 | 1.50 |
| % | % | Frais de chantier des unités d'ouvrage | 2 % | 25.43 | 0.51 |
|  |  | Coûts directs |  |  | 25.94 |
