# Vitre incolore, épaisseur 10 mm

- Propriété du fichier: CYPE INGENIEROS, S.A.
- Format: FIEBDC-3/2002
- Devise: EUR
- Coûts indirects: 3.00 %
- Frais généraux: 13.00 %
- Bénéfice: 6.00 %
- TVA: 16.00 %

## F Façades

### FV Verres

#### FVP Plans: vitres

**FVP010** m² Vitre incolore, épaisseur 10 mm.
Vitrage avec vitre incolore, de 10 mm d'épaisseur, fixée sur menuiserie avec calage en utilisant des cales d'appui périmétriques et latérales, scellé à froid avec silicone synthétique incolore (non acrylique), compatible avec le matériau de support. Comprend les découpes du verre et la mise en place des baguettes.
Inclut: Nettoyage de tous les types de matériaux ou de saletés qui pourraient s'être déposés à l'intérieur des profilés. Mise en place, chaussage, montage et ajustage dans la menuiserie. Scellage final d'étanchéité.
Critère de métré de projet: Surface de la charpente à vitrer, selon documentation graphique du Projet, en incluant dans chaque vantail de verre les dimensions du châssis.
Critère de mesure de l'ouvrage: On mesurera la surface réellement exécutée selon les spécifications du Projet, en additionnant, pour chacune des pièces, la surface résultant de l'arrondissement par excès de chacune de ses arêtes à des multiples de 30 mm.

| Code | U | Désignation | Quantité | Prix | Montant |
|---|---|---|---|---|---|
| mt21vpi010e | m² | Vitre polie incolore, 10 mm. Conformément à NF EN 410 et NF EN 673. (matériau) | 1.006 | 34.98 | 35.19 |
| mt21vva010 | m | Scellage des joints via l'application avec un pistolet de silicone synthétique incolore. (matériau) | 3.500 | 0.85 | 2.98 |
| mt21vva021 | U | Matériel auxiliaire pour la mise en place de verres. (matériau) | 1.000 | 1.26 | 1.26 |
| mo028 | h | Compagnon professionnel III/CP2 vitrier. (main-d'œuvre) | 0.255 | 22.80 | 5.81 |
| mo057 | h | Ouvrier professionnel II/OP vitrier. (main-d'œuvre) | 0.255 | 20.22 | 5.16 |
| % | % | Coûts directs complémentaires | 2 % | 50.40 | 1.01 |
|  |  | Coûts directs |  |  | 51.41 |
