# Revêtement pour la protection du béton ou mortier face à la carbonatation et aux milieux ambiants agressifs contaminés

- Propriété du fichier: CYPE INGENIEROS, S.A.
- Format: FIEBDC-3/2002
- Devise: EUR
- Coûts indirects: 3.00 %
- Frais généraux: 13.00 %
- Bénéfice: 6.00 %
- TVA: 20.00 %

## G Structure et gros oeuvre

### GA Transformations et réparations

#### GAC Traitements de protection d'éléments en béton armé

**GAC060** m² Revêtement pour la protection du béton ou mortier face à la carbonatation et aux milieux ambiants agressifs contaminés.
Application manuelle de deux couches de revêtement rigide à base de résines acryliques en dispersion aqueuse, couleur blanche, finition mat, texture lisse, (rendement: 200 g/m² chaque couche), pour la protection du béton ou mortier face à la carbonatation et aux milieux ambiants agressifs contaminés.
Inclut: Nettoyage de la surface support. Application du produit.
Critère pour le métré: Surface mesurée selon documentation graphique du Projet.
Critère pour le mémoire: On mesurera la surface réellement exécutée selon les spécifications du Projet.

| Code | U | Désignation | Quantité | Prix | Montant |
|---|---|---|---|---|---|
| mt27tsb010aa | kg | Revêtement rigide à base de résines acryliques en dispersion aqueuse, couleur blanche, finition mat, texture lisse, imperméable au dioxyde de carbone et perméable à la vapeur d'eau, pour la protection du béton ou mortier, face à la carbonatation et aux milieux ambiants agressifs contaminés, selon NF EN 1504-2. (matériau) | 0.400 | 5.00 | 2.00 |
| mo020 | h | Compagnon professionnel III/CP2 construction. (main-d'œuvre) | 0.185 | 29.25 | 5.41 |
| mo113 | h | Ouvrier d'exécution I/OE1 construction. (main-d'œuvre) | 0.185 | 24.51 | 4.53 |
| % | % | Frais de chantier des unités d'ouvrage | 2 % | 11.94 | 0.24 |
|  |  | Coûts directs |  |  | 12.18 |
