# Traitement préventif contre les vers des éléments en bois, par application au pinceau de deux couches, de 0,2 l/m² chacune, de liquide protecteur antivermoulure

- Propriété du fichier: CYPE INGENIEROS, S.A.
- Format: FIEBDC-3/2002
- Devise: EUR
- Coûts indirects: 3.00 %
- Frais généraux: 13.00 %
- Bénéfice: 6.00 %
- TVA: 20.00 %

## G Structure et gros oeuvre

### GA Transformations et réparations

#### GAN Préparation des surfaces en bois

**GAN050** m² Traitement préventif contre les vers des éléments en bois, par application au pinceau de deux couches, de 0,2 l/m² chacune, de liquide protecteur antivermoulure.
Traitement préventif contre les vers des éléments en bois, par application au pinceau de deux couches, de 0,2 l/m² chacune, de liquide protecteur antivermoulure. Comprend la suppression préalable des matériaux qui recouvrent l'élément à traiter.
Inclut: Protection des éléments du contour. Application du traitement au pinceau.
Critère de métré de projet: Surface mesurée selon documentation graphique du Projet.
Critère de mesure de l'ouvrage: On mesurera la surface réellement exécutée selon les spécifications du Projet.

| Code | U | Désignation | Quantité | Prix | Montant |
|---|---|---|---|---|---|
| mt27tlr030 | l | Liquide protecteur incolore pour traitement anti-artisons des éléments en bois, applicable à la brosse, au pinceau ou au pistolet, ou par injection ou immersion. (matériau) | 0.400 | 10.35 | 4.14 |
| mo038 | h | Compagnon professionnel III/CP2 peintre. (main-d'œuvre) | 0.540 | 24.11 | 13.02 |
| % | % | Coûts directs complémentaires | 2 % | 17.16 | 0.34 |
|  |  | Coûts directs |  |  | 17.50 |
