# Brossage mécanique des face de l'élément structural en bois, de 20x10 cm de section, par varlope électrique

- Propriété du fichier: CYPE INGENIEROS, S.A.
- Format: FIEBDC-3/2002
- Devise: EUR
- Coûts indirects: 3.00 %
- Frais généraux: 13.00 %
- Bénéfice: 6.00 %
- TVA: 20.00 %

## G Structure et gros oeuvre

### GA Transformations et réparations

#### GAN Préparation des surfaces en bois

**GAN070** m² Brossage mécanique des face de l'élément structural en bois, de 20x10 cm de section, par varlope électrique.
Brossage mécanique des faces de l'élément structural en bois, de 20x10 cm de section, par varlope électrique, jusqu'à obtenir la finition correspondante. Comprend le nettoyage, l'entassement, l'enlèvement et la charge manuelle des restes dans le camion ou la benne.
Inclut: Brossage. Enlèvement et entassement des restes. Charge manuelle des restes dans le camion ou la benne.
Critère de métré de projet: Surface mesurée selon documentation graphique du Projet.
Critère de mesure de l'ouvrage: On mesurera la surface réellement exécutée selon les spécifications du Projet.

| Code | U | Désignation | Quantité | Prix | Montant |
|---|---|---|---|---|---|
| op00cep010 |  | Varlope. | 1.000 | 0.00 | 0.00 |
| mo058 | h | Ouvrier professionnel II/OP menuisier bois. (main-d'œuvre) | 0.135 | 21.56 | 2.91 |
| % | % | Coûts directs complémentaires | 2 % | 2.91 | 0.06 |
|  |  | Coûts directs |  |  | 2.97 |
