# Blindage en bois, dans les fouilles en puits pour le rechaussement des fondations

- Propriété du fichier: CYPE INGENIEROS, S.A.
- Format: FIEBDC-3/2002
- Devise: EUR
- Coûts indirects: 3.00 %
- Frais généraux: 13.00 %
- Bénéfice: 6.00 %
- TVA: 20.00 %

## G Structure et gros oeuvre

### GA Transformations et réparations

#### GAO Reprises en sous-oeuvre

**GAO050** m² Blindage en bois, dans les fouilles en puits pour le rechaussement des fondations.
Étaiement et blindage léger pour une protection de 20%, via appuis horizontaux, amortissables en 10 utilisations et butons en bois, amortissables en 30 utilisations, fixés avec des pointes en acier, dans les puits, allant jusqu'à 3 m de profondeur et allant jusqu'à 1 m de largeur, pour rechaussement des fondations.
Inclut: Implantation générale et fixation des points et des niveaux de référence. Montage de planches, d'appuis et d'étrésillons. Clouage de tous les éléments. Démontage graduel de l'étaiement et du blindage.
Critère pour le métré: Surface mesurée en projection horizontale, selon documentation graphique du Projet.
Critère pour le mémoire: On mesurera, en projection horizontale, la surface réellement exécutée selon les spécifications du Projet.

| Code | U | Désignation | Quantité | Prix | Montant |
|---|---|---|---|---|---|
| mt08emt040 | m³ | Bois de pin pour étaiement et blindage des excavations. (matériau) | 0.004 | 225.00 | 0.90 |
| mt08emt045a | m³ | Buton en bois, de 70 à 90 mm de diamètre et entre 2 et 2,5 m de longueur, pour étaiement et blindage des excavations. (matériau) | 0.004 | 202.74 | 0.81 |
| mt08var060 | kg | Pointes d'acier de 20x100 mm. (matériau) | 0.050 | 8.75 | 0.44 |
| mo044 | h | Compagnon professionnel III/CP2 coffreur. (main-d'œuvre) | 0.557 | 32.19 | 17.93 |
| mo091 | h | Ouvrier professionnel II/OP coffreur. (main-d'œuvre) | 0.557 | 28.63 | 15.95 |
| % | % | Frais de chantier des unités d'ouvrage | 2 % | 36.03 | 0.72 |
|  |  | Coûts directs |  |  | 36.75 |
