# Mortier fluide de rétraction compensée

- Propriété du fichier: CYPE INGENIEROS, S.A.
- Format: FIEBDC-3/2002
- Devise: EUR
- Coûts indirects: 3.00 %
- Frais généraux: 13.00 %
- Bénéfice: 6.00 %
- TVA: 16.00 %

## G Structure et gros oeuvre

### GA Transformations et réparations

#### GAO Reprises en sous-oeuvre

**GAO070** m³ Mortier fluide de rétraction compensée, Masterflow 110 "BASF Construction Chemical", utilisée pour le remplissage par injection dans les vides existants de la fondation construite en maçonnerie à sec, avec des graviers ou des gravats, pour le renfort de celle-ci.
Inclut: Implantation des trous. Perforation et mise en place des tubes-manchons. Préparation du lait. Injection à pression du lait de ciment. Récupération des matériaux excédants et charge manuelle dans la benne.

| Code | U | Désignation | Quantité | Prix | Montant |
|---|---|---|---|---|---|
| mt08aaa010a | m³ | Eau. (matériau) | 0.500 | 1.15 | 0.58 |
| mt09reh360l | kg | Mortier fluide de rétraction compensée, Masterflow 110 "BASF Construction Chemical", pour usage général. (matériau) | 1428.600 | 0.84 | 1200.02 |
| mq03mpi040 | h | Équipement pour injections de lait de ciment, avec pompe à pression et chariot de perforation pour perceuses. (matériel) | 0.675 | 405.00 | 273.38 |
| mo040 | h | Compagnon professionnel III/CP2 charpentier. (main-d'œuvre) | 1.569 | 24.26 | 38.06 |
| mo083 | h | Ouvrier professionnel II/OP charpentier. (main-d'œuvre) | 1.569 | 21.54 | 33.80 |
| % | % | Coûts directs complémentaires | 2 % | 1545.84 | 30.92 |
|  |  | Coûts directs |  |  | 1576.76 |
