# Montage de système de coffrage récupérable métallique, en semelle filante de fondation

- Propriété du fichier: CYPE INGENIEROS, S.A.
- Format: FIEBDC-3/2002
- Devise: EUR
- Coûts indirects: 3.00 %
- Frais généraux: 13.00 %
- Bénéfice: 6.00 %
- TVA: 16.00 %

## G Structure et gros oeuvre

### GF Fondations

#### GFF Semelles filantes

**GFF020** m² Montage de système de coffrage récupérable métallique, en semelle filante de fondation.
Inclut: Implantation. Montage du système de coffrage. Démontage du système de coffrage.

| Code | U | Désignation | Quantité | Prix | Montant |
|---|---|---|---|---|---|
| mt08eme050 | m² | Système de coffrage formé de panneaux métalliques pour les fondations, amortissable en 50 utilisations. (matériau) | 1.000 | 5.05 | 5.05 |
| mt08eme051a | m | Feuillard pour coffrage métallique. (matériau) | 0.100 | 0.29 | 0.03 |
| mt08var050 | kg | Fil de fer galvanisé pour attacher, de 1,30 mm de diamètre. (matériau) | 0.050 | 1.33 | 0.07 |
| mt08var060 | kg | Pointes d'acier de 20x100 mm. (matériau) | 0.100 | 7.00 | 0.70 |
| mo040 | h | Compagnon professionnel III/CP2 charpentier. (main-d'œuvre) | 0.396 | 24.26 | 9.61 |
| mo083 | h | Ouvrier professionnel II/OP charpentier. (main-d'œuvre) | 0.396 | 21.54 | 8.53 |
| % | % | Coûts directs complémentaires | 2 % | 23.99 | 0.48 |
|  |  | Coûts directs |  |  | 24.47 |
