# Montage de système de coffrage récupérable en bois, en semelle filante de fondation

- Propriété du fichier: CYPE INGENIEROS, S.A.
- Format: FIEBDC-3/2002
- Devise: EUR
- Coûts indirects: 3.00 %
- Frais généraux: 13.00 %
- Bénéfice: 6.00 %
- TVA: 16.00 %

## G Structure et gros oeuvre

### GF Fondations

#### GFF Semelles filantes

**GFF020** m² Montage de système de coffrage récupérable en bois, en semelle filante de fondation.
Inclut: Implantation. Montage du système de coffrage. Démontage du système de coffrage.

| Code | U | Désignation | Quantité | Prix | Montant |
|---|---|---|---|---|---|
| mt08ema050 | m³ | Bois pour coffrage, de 26 mm d'épaisseur, dans les fondations. (matériau) | 0.020 | 255.00 | 5.10 |
| mt08var050 | kg | Fil de fer galvanisé pour attacher, de 1,30 mm de diamètre. (matériau) | 0.100 | 1.33 | 0.13 |
| mt08var060 | kg | Pointes d'acier de 20x100 mm. (matériau) | 0.050 | 7.00 | 0.35 |
| op00sie020 |  | Scie circulaire à disque fixe, pour table de travail. | 1.000 | 0.00 | 0.00 |
| mo040 | h | Compagnon professionnel III/CP2 charpentier. (main-d'œuvre) | 0.570 | 24.26 | 13.83 |
| mo083 | h | Ouvrier professionnel II/OP charpentier. (main-d'œuvre) | 0.570 | 21.54 | 12.28 |
| % | % | Coûts directs complémentaires | 2 % | 31.69 | 0.63 |
|  |  | Coûts directs |  |  | 32.32 |
