# Réalisation de coffrage perdu de maçonnerie en bloc de béton de 12,5 cm d'épaisseur, en semelle filante de fondation

- Propriété du fichier: CYPE INGENIEROS, S.A.
- Format: FIEBDC-3/2002
- Devise: EUR
- Coûts indirects: 3.00 %
- Frais généraux: 13.00 %
- Bénéfice: 6.00 %
- TVA: 16.00 %

## G Structure et gros oeuvre

### GF Fondations

#### GFF Semelles filantes

**GFF020** m² Réalisation de coffrage perdu de maçonnerie en bloc de béton de 12,5 cm d'épaisseur, en semelle filante de fondation.
Inclut: Implantation. Mise en place et aplombage des mires dans les coins. Tension de fils entre les mires. Mise en place des pièces par rangées à niveau.

| Code | U | Désignation | Quantité | Prix | Montant |
|---|---|---|---|---|---|
| mt02bhg020ca | U | Bloc creux en béton, à revêtir, couleur gris, 500x125x200 mm, résistance normalisée B40 (4 MPa), y compris partie proportionnelle de pièces spéciales: chaînages et demi-blocs. Selon NF EN 771-3. (matériau) | 12.600 | 0.94 | 11.84 |
| mt09mor010c | m³ | Mortier de ciment CEM II/B-P 32,5 N type M-5, confectionné sur site avec 250 kg/m³ de ciment et une proportion en volume 1/6. (matériau) | 0.009 | 115.30 | 1.04 |
| mo018 | h | Compagnon professionnel III/CP2 construction. (main-d'œuvre) | 0.665 | 24.26 | 16.13 |
| mo104 | h | Ouvrier d'exécution I/OE1 construction. (main-d'œuvre) | 0.333 | 20.29 | 6.76 |
| % | % | Coûts directs complémentaires | 2 % | 35.77 | 0.72 |
|  |  | Coûts directs |  |  | 36.49 |
