# Plot de fondation en béton cyclopéen

- Propriété du fichier: CYPE INGENIEROS, S.A.
- Format: FIEBDC-3/2002
- Devise: EUR
- Coûts indirects: 3.00 %
- Frais généraux: 13.00 %
- Bénéfice: 6.00 %
- TVA: 16.00 %

## G Structure et gros oeuvre

### GF Fondations

#### GFP Plots

**GFP010** m³ Plot de fondation en béton cyclopéen, réalisé avec béton C20/25 (X0(F); D25; S2; Cl 1,0) fabriqué en centrale et coulage avec une benne, (60% de volume) et galets entre 80 et 150 mm de diamètre (40% de volume).
Réalisation d'un plot de fondation en béton cyclopéen, réalisé avec béton C20/25 (X0(F); D25; S2; Cl 1,0) fabriqué en centrale et coulage avec une benne, (60% de volume) et galets entre 80 et 150 mm de diamètre (40% de volume).
Inclut: Implantation et tracé des semelles et des poteaux ou des autres éléments structuraux qui s'appuient sur celles-ci. Coulage et compactage du béton. Couronnement et arase des fondations. Séchage du béton.
Critère de métré de projet: Volume théorique, selon documentation graphique du Projet.
Critère de mesure de l'ouvrage: On mesurera le volume théorique exécuté selon les spécifications du Projet, sans inclure les incréments par excès d'excavation non autorisés.

| Code | U | Désignation | Quantité | Prix | Montant |
|---|---|---|---|---|---|
| mt10hmf030p | m³ | Béton massif C20/25 (X0(F); D25; S2; Cl 1,0), fabriqué en centrale, selon NF EN 206-1. (matériau) | 0.660 | 85.12 | 56.18 |
| mt01arg020 | m³ | Galets pour béton cyclopéen, de 80 à 150 mm de diamètre. (matériau) | 0.400 | 19.50 | 7.80 |
| au00auh010 |  | Benne à béton. | 1.000 | 0.00 | 0.00 |
| au00auh040 |  | Vibreur de béton, électrique. | 1.000 | 0.00 | 0.00 |
| mo040 | h | Compagnon professionnel III/CP2 charpentier. (main-d'œuvre) | 0.515 | 24.26 | 12.49 |
| mo083 | h | Ouvrier professionnel II/OP charpentier. (main-d'œuvre) | 0.515 | 21.54 | 11.09 |
| mo104 | h | Ouvrier d'exécution I/OE1 construction. (main-d'œuvre) | 1.267 | 20.29 | 25.71 |
| % | % | Coûts directs complémentaires | 2 % | 113.27 | 2.27 |
|  |  | Coûts directs |  |  | 115.54 |
