# Mur de maçonnerie ordinaire à une face visible en pierre calcaire, placé à sec

- Propriété du fichier: CYPE INGENIEROS, S.A.
- Format: FIEBDC-3/2002
- Devise: EUR
- Coûts indirects: 3.00 %
- Frais généraux: 13.00 %
- Bénéfice: 6.00 %
- TVA: 19.60 %

## G Structure et gros oeuvre

### GM Murs

#### GMP Pierre

**GMP010** m³ Mur de maçonnerie ordinaire à une face visible en pierre calcaire, placé à sec.
Exécution d'un mur porteur de maçonnerie ordinaire à une face visible, fabriquée avec des moellons irrégularités grossières, en pierre calcaire, avec ses faces non taillées, mis en place à sec, dans des murs d'épaisseur variable, jusqu'à 50 cm. Comprend préparation des pierres, assise, joints de maçonnerie, éléments pour assurer l'enchaînement du mur dans sa longueur, angles et coins.
Inclut: Implantation du mur. Mise en place et mise d'aplomb de regards de référence. Pose des fils entre les mires. Nettoyage et humectage du lit de la première rangée. Mise en place des moellons et calage de ceux-ci avec des gravats. Pointage avec une règle et une plombée, en rectifiant sa position par coup. Mis en place des parpaings par intervalles et arase du mur. Nettoyage du parement.
Critère de métré de projet: Volume mesuré selon documentation graphique du Projet, en déduisant toutes les ouvertures, quelle qu'en soit leur surface puisqu'on ne considère pas l'exécution des linteaux, des jambages, des rejets d'eau ou des corniches.
Critère de mesure de l'ouvrage: On mesurera le volume réellement exécuté selon les spécifications du Projet, en déduisant toutes les ouvertures, quelle que soit leur surface, étant donné que n'est pas inclue l'exécution des linteaux, des jambages, des rejets d'eau et des corniches.

| Code | U | Désignation | Quantité | Prix | Montant |
|---|---|---|---|---|---|
| mt06maa010b | m³ | Pierre calcaire ordinaire pour maçonnerie, constituée d'éléments de taille variée, uniquement arrangés au marteau. (matériau) | 1.300 | 23.71 | 30.82 |
| mo021 | h | Compagnon professionnel III/CP2 poseur de pierre naturelle. (main-d'œuvre) | 5.486 | 24.30 | 133.31 |
| mo058 | h | Ouvrier professionnel II/OP poseur de pierre naturelle. (main-d'œuvre) | 5.486 | 21.57 | 118.33 |
| % | % | Coûts directs complémentaires | 2 % | 282.46 | 5.65 |
|  |  | Coûts directs |  |  | 288.11 |
