# Acier S275JR dans les poteaux, avec pièces composées constituées de profilés laminés à chaud des séries IPN, IPE, UPN, HEA, HEB ou HEM avec assemblages soudés

- Propriété du fichier: CYPE INGENIEROS, S.A.
- Format: FIEBDC-3/2002
- Devise: EUR
- Coûts indirects: 3.00 %
- Frais généraux: 13.00 %
- Bénéfice: 6.00 %
- TVA: 16.00 %

## G Structure et gros oeuvre

### GO Poteaux, poutres et ossatures

#### GOA Acier

**GOA050** kg Acier S275JR dans les poteaux, avec pièces composées constituées de profilés laminés à chaud des séries IPN, IPE, UPN, HEA, HEB ou HEM avec assemblages soudés.
Fourniture d'acier laminé NF EN 10025 S275JR, en profilés laminés à chaud, pièces composées des séries IPN, IPE, UPN, HEA, HEB ou HEM, pour poteaux, via des assemblages soudés. Travaillé et monté en atelier, avec préparation des surfaces au degré SA21/2 selon NF EN ISO 8501-1 et application postérieure de deux couches d'apprêt d'une épaisseur minimale de film sec de 30 microns par couche, excepté dans la zone ou doivent être réalisées les soudures sur chantier, sur une distance de 100 mm depuis le bord de la soudure. Comprend la partie proportionnelle de préparation des bords, de soudures, de pièces spéciales, de platines d'extrémité et de transition d'un poteau inférieur à supérieur, de mortier sans rétraction pour le bourrage des plaques, d'épointages et de réparation sur chantier des quelques retouches et/ou dégâts causés par le transport, la manipulation ou le montage, avec le même degré de préparation de surface et d'impression.
Inclut: Todas. Nettoyage et préparation du plan d'appui. Implantation et marquage des axes. Mise en place et fixation provisoire du poteau. Aplomb et nivellement. Exécution des assemblages. Réparation des défauts superficiels.
Critère de métré de projet: Poids nominal mesuré selon documentation graphique du Projet.
Critère de mesure de l'ouvrage: On déterminera, à partir du poids obtenu sur bascule officielle des unités arrivées sur le chantier, le poids des unités réellement exécutées selon les spécifications du Projet.

| Code | U | Désignation | Quantité | Prix | Montant |
|---|---|---|---|---|---|
| mt07ala010i | kg | Acier laminé NF EN 10025 S275JR, en profilés laminés à chaud, pièces composées, pour applications structurales. (matériau) | 1.050 | 1.03 | 1.08 |
| mt27pfi010 | l | Impression à séchage rapide, formulée avec résines alquidiques modifiées et phosphate de zinc. (matériau) | 0.050 | 4.80 | 0.24 |
| mq08sol020 | h | Équipement et éléments auxiliaires pour soudure électrique. (matériel) | 0.021 | 3.10 | 0.07 |
| op00lla010 |  | Clé à choc. | 1.000 | 0.00 | 0.00 |
| op00cor020 |  | Coupeuse manuelle en métal, à disque. | 1.000 | 0.00 | 0.00 |
| mo042 | h | Compagnon professionnel III/CP2 monteur de structures métalliques. (main-d'œuvre) | 0.036 | 24.26 | 0.87 |
| mo085 | h | Ouvrier professionnel II/OP monteur de structures métalliques. (main-d'œuvre) | 0.036 | 21.54 | 0.78 |
| % | % | Coûts directs complémentaires | 2 % | 3.04 | 0.06 |
|  |  | Coûts directs |  |  | 3.10 |
