# Poutre en I

- Propriété du fichier: CYPE INGENIEROS, S.A.
- Format: FIEBDC-3/2002
- Devise: EUR
- Coûts indirects: 3.00 %
- Frais généraux: 13.00 %
- Bénéfice: 6.00 %
- TVA: 20.00 %

## G Structure et gros oeuvre

### GO Poteaux, poutres et ossatures

#### GOB Bois

**GOB130** m Poutre en I.
Poutre en I de 240 mm de hauteur, ailes d'en sapin de 47x47 mm de section et âme d'OSB 3 de lamelles de bois minces, longues et orientées de 10 mm d'épaisseur, selon NF EN 300; qualité structurale 1, émission de formaldéhyde classe E1, selon NF EN 14279 et protection face aux agents biotiques qui correspondent à la classe de pénétration NP2, (3 mm dans les faces latérales de l'aubier), selon NF EN 351-1. Comprend les découpes, les entailles pour un assemblage correct, le nivellement et la mise en place des éléments d'attache et de renfort. Travaillée en atelier et mise en place in situ.
Inclut: Implantation et marquage des axes, aux points d'appui des poutres. Mise en place et fixation provisoire de la poutre. Aplomb et nivellement. Exécution des assemblages. Vérification finale de l'aplomb et des niveaux.
Critère pour le métré: Longueur mesurée selon documentation graphique du Projet, y compris les appuis.
Critère pour le mémoire: On mesurera la longueur réellement exécutée selon les spécifications du Projet, y compris les appuis. Tous les éléments intégrants de la structure signalés dans les plans et les détails du projet seront considérés comme inclus.

| Code | U | Désignation | Quantité | Prix | Montant |
|---|---|---|---|---|---|
| mt07mev010ae | m | Poutre en I de 240 mm de hauteur, ailes d'en sapin de 47x47 mm de section et âme d'OSB 3 de lamelles de bois minces, longues et orientées de 10 mm d'épaisseur, selon NF EN 300; qualité structurale 1, classe E1 en émission de formaldéhyde, selon NF EN 14279 et protection face aux agents biotiques qui correspondent à la classe de pénétration NP2, (3 mm dans les faces latérales de l'aubier), selon NF EN 351-1. (matériau) | 1.030 | 10.40 | 10.71 |
| op00cla010 |  | Cloueuse pneumatique. | 1.000 | 0.00 | 0.00 |
| op00cep010 |  | Varlope. | 1.000 | 0.00 | 0.00 |
| mo048 | h | Compagnon professionnel III/CP2 charpentier bois. (main-d'œuvre) | 0.133 | 32.19 | 4.28 |
| mo095 | h | Ouvrier professionnel II/OP charpentier bois. (main-d'œuvre) | 0.200 | 28.63 | 5.73 |
| % | % | Frais de chantier des unités d'ouvrage | 2 % | 20.72 | 0.41 |
|  |  | Coûts directs |  |  | 21.13 |
