# Montage de système de coffrage récupérable, réalisé avec panneaux métalliques, amortissables en 150 utilisations pour plot

- Propriété du fichier: CYPE INGENIEROS, S.A.
- Format: FIEBDC-3/2002
- Devise: EUR
- Coûts indirects: 3.00 %
- Frais généraux: 13.00 %
- Bénéfice: 6.00 %
- TVA: 20.00 %

## G Structure et gros oeuvre

### GS Structures enterrées et semi-enterrées

#### GSL Plots

**GSL020** m² Montage de système de coffrage récupérable, réalisé avec panneaux métalliques, amortissables en 150 utilisations pour plot.
Montage de système de coffrage récupérable métallique, dans fût, formé de panneaux métalliques, amortissables en 150 utilisations, et démontage postérieur du système de coffrage. Comprend éléments de soutien, de fixation et de contreventement nécessaires pour sa stabilité et application d'un liquide décoffrant.
Inclut: Implantation. Montage du système de coffrage. Application du liquide décoffrant. Démontage du système de coffrage.
Critère de métré de projet: Surface mesurée selon documentation graphique du Projet.
Critère de mesure de l'ouvrage: On mesurera la surface en béton en contact avec le coffrage réellement exécutée selon les spécifications du Projet.

| Code | U | Désignation | Quantité | Prix | Montant |
|---|---|---|---|---|---|
| mt08eme040b | m² | Panneaux métalliques de 50x60 cm, pour coffrer des éléments de fondation. (matériau) | 0.007 | 50.50 | 0.35 |
| mt50spa052b | m | Planche en bois de pin, de 20x7,2 cm. (matériau) | 0.010 | 25.51 | 0.26 |
| mt50spa081a | U | Étai métallique télescopique, de jusqu'à 3 m de hauteur. (matériau) | 0.013 | 13.37 | 0.17 |
| mt08eme051a | m | Feuillard pour coffrage métallique. (matériau) | 0.100 | 0.29 | 0.03 |
| mt08var050 | kg | Fil de fer galvanisé pour attacher, de 1,30 mm de diamètre. (matériau) | 0.010 | 1.10 | 0.01 |
| mt08dba010b | l | Agent démoulant, à base de huiles spéciales, émulsionnable à l'eau pour coffrages métalliques, phénoliques ou en bois. (matériau) | 0.030 | 1.98 | 0.06 |
| mo044 | h | Compagnon professionnel III/CP2 coffreur. (main-d'œuvre) | 0.500 | 25.31 | 12.66 |
| mo091 | h | Ouvrier professionnel II/OP coffreur. (main-d'œuvre) | 0.555 | 22.46 | 12.47 |
| % | % | Coûts directs complémentaires | 2 % | 26.01 | 0.52 |
|  |  | Coûts directs |  |  | 26.53 |
