# Montage et démontage d'un échafaudage tubulaire intérieur

- Propriété du fichier: CYPE INGENIEROS, S.A.
- Format: FIEBDC-3/2002
- Devise: EUR
- Coûts indirects: 3.00 %
- Frais généraux: 13.00 %
- Bénéfice: 6.00 %
- TVA: 20.00 %

## P Interventions préalables

### PH Équipements pour travaux en hauteur

#### PHE Échafaudages

**PHE140** U Montage et démontage d'un échafaudage tubulaire intérieur.
Montage et démontage d'un échafaudage intérieur, constitué de 200 m³ de structure tubulaire en acier galvanisé à chaud et d'un plateau de travail de 100 m², situé jusqu'à 10 m de hauteur maximale, selon les plans de montage. Comprend les accessoires, les systèmes de protection, les ancrages et les repositionnements.
Inclut: Implantation des appuis. Nettoyage et préparation de la surface d'appui et protection des espaces affectés. Montage et mise en place des composants. Mise en place de la plateforme de travail. Mise en place des éléments de protection, accès et signalisation. Essai de chargement. Démontage et retrait de l'échafaudage.
Critère pour le métré: Nombre d'unités prévues, selon Plan général de coordination en matière de sécurité et de protection de la santé.

| Code | U | Désignation | Quantité | Prix | Montant |
|---|---|---|---|---|---|
| mq13ats021a | U | Répercussion, par m³, de montage d'échafaudage intérieur, de 10 m de hauteur maximale de travail, constitué de structure tubulaire en acier galvanisé à chaud, de 48,3 mm de diamètre et 3,2 mm d'épaisseur, fabriqué en respectant les exigences de qualité requises dans la norme NF EN ISO 9001, selon NF EN 12810 et NF EN 12811; y compris escalier intérieur muni d'une trappe et garde-corps avec lisse, sous-lisse et plinthe. (matériel) | 231.840 | 2.91 | 674.65 |
| mq13ats022a | U | Répercussion, par m³, de démontage d'échafaudage intérieur, de 10 m de hauteur maximale de travail, constitué de structure tubulaire en acier galvanisé à chaud, de 48,3 mm de diamètre et 3,2 mm d'épaisseur, fabriqué en respectant les exigences de qualité requises dans la norme NF EN ISO 9001, selon NF EN 12810 et NF EN 12811; y compris escalier intérieur muni d'une trappe et garde-corps avec lisse, sous-lisse et plinthe. (matériel) | 231.840 | 1.89 | 438.18 |
| mq13ats031a | U | Répercussion, par m², de montage de plateforme de travail en tôle perforée d'acier. (matériel) | 115.920 | 3.84 | 445.13 |
| mq13ats032a | U | Répercussion, par m², de démontage de plateforme de travail en tôle perforée d'acier. (matériel) | 115.920 | 2.49 | 288.64 |
| % | % | Frais de chantier des unités d'ouvrage | 2 % | 1846.60 | 36.93 |
|  |  | Coûts directs |  |  | 1883.53 |
