# Montage et démontage de plateforme motorisée monomât "ATES", de 10 m de longueur et 150 m de hauteur maximale, avec capacité de charge de 1500 kg

- Propriété du fichier: CYPE INGENIEROS, S.A.
- Format: FIEBDC-3/2002
- Devise: EUR
- Coûts indirects: 3.00 %
- Frais généraux: 13.00 %
- Bénéfice: 6.00 %
- TVA: 16.00 %

## P Interventions préalables

### PH Équipements pour travaux en hauteur

#### PHE Échafaudages

**PHE200** U Montage et démontage de plateforme motorisée monomât "ATES", de 10 m de longueur et 150 m de hauteur maximale, avec capacité de charge de 1500 kg.
Montage et démontage de plateforme motorisée, constituée d'une structure en acier galvanisé à chaud, formant un mât par tronçons de 1,5 m, moteur à double actionnement de 4,4 kW et plateforme métallique indépendante de la structure de support, pour l'exécution de façade selon plans de montage. Compend les accessoires, les systèmes de protection, les ancrages et les repositionnements.
Inclut: Implantation des appuis. Nettoyage et préparation de la surface d'appui et protection des espaces affectés. Montage et mise en place des composants. Mise en place de la plateforme de travail. Mise en place des éléments de protection, accès et signalisation. Essai de charge. Démontage et retrait de l'échafaudage.
Critère de métré de projet: Nombre d'unités prévues, selon Plan général de coordination en matière de sécurité et de protection de la santé.

| Code | U | Désignation | Quantité | Prix | Montant |
|---|---|---|---|---|---|
| mq13ats071aaa | U | Montage de plateforme motorisée monomât "ATES", de 10 m de longueur et 150 m de hauteur maximale de travail, avec 1500 kg de capacité de charge, constituée d'une structure réalisée avec des profilés de section carrée, en acier galvanisé à chaud, constituant un mât par tronons de 1,5 m, avec des rouleaux de guidage métalliques, à surface de contact plane, et moteur à double actionnement de 4,4 kW; plateforme métallique, en acier galvanisé antiglissement et autodrainant, indépendante de la structure support, avec système de nivellement automatique, et prolongations télescopiques permettant d'agrandir lalargeur de la plateforme de travail de 1,4 à 3,2 m, pour exécution de façade; comprend un mécanisme de fin de course pour limiter les mâts finaux, un système d'arrêt d'urgence avec un système manuel de descente et une sirène acoustique de manoeuvre. (matériel) | 1.399 | 500.00 | 699.50 |
| mq13ats072aaa | U | Démontage de plateforme motorisée monomât "ATES", de 10 m de longueur et 150 m de hauteur maximale de travail, avec 1500 kg de capacité de charge, constituée d'une structure réalisée avec des profilés de section carrée, en acier galvanisé à chaud, constituant un mât par tronons de 1,5 m, avec des rouleaux de guidage métalliques, à surface de contact plane, et moteur à double actionnement de 4,4 kW; plateforme métallique, en acier galvanisé antiglissement et autodrainant, indépendante de la structure support, avec système de nivellement automatique, et prolongations télescopiques permettant d'agrandir lalargeur de la plateforme de travail de 1,4 à 3,2 m, pour exécution de façade; comprend un mécanisme de fin de course pour limiter les mâts finaux, un système d'arrêt d'urgence avec un système manuel de descente et une sirène acoustique de manoeuvre. (matériel) | 1.399 | 400.00 | 559.60 |
| % | % | Coûts directs complémentaires | 2 % | 1259.10 | 25.18 |
|  |  | Coûts directs |  |  | 1284.28 |
