# Essai archéologique dans les murs

- Propriété du fichier: CYPE INGENIEROS, S.A.
- Format: FIEBDC-3/2002
- Devise: EUR
- Coûts indirects: 3.00 %
- Frais généraux: 13.00 %
- Bénéfice: 6.00 %
- TVA: 20.00 %

## P Interventions préalables

### PQ Travaux archéologiques

#### PQE Fouilles archéologiques et transports

**PQE040** m³ Essai archéologique dans les murs, pour l'étude des stratigraphies verticales du bâtiment, avec des moyens manuels, dont le but est de déterminer l'évolution des différentes structures exécutées au cours du temps, ainsi que les modifications réalisées et leur chronologie.
Essai archéologique dans les murs, pour l'étude des stratigraphies verticales du bâtiment, avec des moyens manuels, dont le but est de déterminer l'évolution des différentes structures exécutées au cours du temps, ainsi que les modifications réalisées et leur chronologie. Comprend la prise de données par l'équipe archéologique pour le rapport final des travaux, retrait du revêtement de sol existant en surface et recouvrement de cette dernière avec des matériaux analogues aux originaux.
Inclut: Exécution de la fouille. Retrait et stockage des décombres. Chargement des décombres dans la benne.
Critère pour le métré: Volume mesuré selon documentation graphique du Projet.
Critère pour le mémoire: On mesurera le volume réellement exécuté selon les spécifications du Projet.

| Code | U | Désignation | Quantité | Prix | Montant |
|---|---|---|---|---|---|
| mt51arq010 | U | Matériel fongible pour travaux d'archéologie. (matériau) | 0.025 | 800.00 | 20.00 |
| mt51arq020 | U | Matériel et outils pour travaux d'archéologie. (matériau) | 0.050 | 1150.00 | 57.50 |
| mo000 | h | archéologue. (main-d'œuvre) | 4.161 | 34.89 | 145.18 |
| mo057 | h | Ouvrier professionnel II/OP archéologue. (main-d'œuvre) | 4.161 | 31.24 | 129.99 |
| mo112 | h | Ouvrier d'exécution I/OE2 construction. (main-d'œuvre) | 4.161 | 22.03 | 91.67 |
| % | % | Frais de chantier des unités d'ouvrage | 2 % | 444.34 | 8.89 |
|  |  | Coûts directs |  |  | 453.23 |
