# Démontage, déplacement dans le même bâtiment et entassement du mobilier et de l'équipement de poste de travail formé de commode adossée et indépendante

- Propriété du fichier: CYPE INGENIEROS, S.A.
- Format: FIEBDC-3/2002
- Devise: EUR
- Coûts indirects: 3.00 %
- Frais généraux: 13.00 %
- Bénéfice: 6.00 %
- TVA: 20.00 %

## P Interventions préalables

### PT Protection ou déplacement des éléments

#### PTT Déplacement

**PTT030** U Démontage, déplacement dans le même bâtiment et entassement du mobilier et de l'équipement de poste de travail formé de commode adossée et indépendante, chaises, corbeille, armoire, ordinateur, documentation, accessoires.
Démontage, déplacement dans le même bâtiment et entassement du mobilier et de l'équipement de poste de travail formé de commode adossée et indépendante, chaises, corbeille, armoire, ordinateur, documentation, accessoires. Comprend l'emballage, de nettoyage, le retrait et la charge des déchets avec les moyens adéquats.
Inclut: Travaux de préparation. Démontage de l'équipement et emballage postérieur. Charge, transport et décharge au nouvel emplacement. Nettoyage et enlèvement des restes. Charge des restes dans la benne.
Critère de métré de projet: Nombre d'unités prévues, selon documentation graphique du Projet.
Critère de mesure de l'ouvrage: On mesurera le nombre d'unités réellement exécutées selon les spécifications du Projet.

| Code | U | Désignation | Quantité | Prix | Montant |
|---|---|---|---|---|---|
| mo113 | h | Ouvrier d'exécution I/OE1 VRD espaces privés. (main-d'œuvre) | 1.167 | 20.14 | 23.50 |
| % | % | Coûts directs complémentaires | 2 % | 23.50 | 0.47 |
|  |  | Coûts directs |  |  | 23.97 |
