# Réhabilitation énergétique de façades et de cloisons avec le système Polyfoam Revocos "KNAUF INSULATION" d'isolation thermo-acoustique et habillage

- Propriété du fichier: CYPE INGENIEROS, S.A.
- Format: FIEBDC-3/2002
- Devise: EUR
- Coûts indirects: 0.03 %
- Frais généraux: 13.00 %
- Bénéfice: 6.00 %
- TVA: 19.60 %

## R Rénovation énergétique

### RF Parois verticales: ajout d'un isolant thermique

#### RFT Systèmes d'isolation intérieure par contre-cloisonnage

**RFT010** m² Réhabilitation énergétique de façades et de cloisons avec le système Polyfoam Revocos "KNAUF INSULATION" d'isolation thermo-acoustique et habillage, constitué de panneau rigide en polystyrène extrudé Polyfoam Revocos C3 SE 1250 "KNAUF INSULATION", à surface lisse et usinage latéral droit, de 600x1250 mm et 30 mm d'épaisseur, fixé mécaniquement au parement dans des parois intérieures et par l'intérieur des parois extérieures verticales; plaque de plâtre A / NF EN 520 - 1200 / longueur / 15 / bord affiné, Standard "KNAUF", directement collées à la surface de l'isolant avec un adhésif acrylique; et une couche de peinture plastique avec texture lisse, couleur blanc, finition mat, avec une couche de fond et deux couches de finition (rendement: 0,125 l/m² chaque couche).
Réhabilitation énergétique de façades et de cloisons via le système Polyfoam Revocos "KNAUF INSULATION" d'isolation thermo-acoustique et habillage, composé de: panneau rigide en polystyrène extrudé Polyfoam Revocos C3 SE 1250 "KNAUF INSULATION", à surface lisse et usinage latéral droit, de 600x1250 mm et 30 mm d'épaisseur, résistance à la compression >= 200 kPa, résistance thermique 0,85 m²K/W, conductivité thermique 0,034 W/(mK), fixé mécaniquement au parement dans les parois intérieures et par l'intérieur des parois extérieures verticales; plaque de plâtre A / NF EN 520 - 1200 / longueur / 15 / bord affiné, Standard "KNAUF", directement collées à la surface de l'isolant avec un adhésif acrylique; et une couche de peinture plastique avec texture lisse, couleur blanc, finition mat, par application d'une couche de fond d'émulsion acrylique aqueuse comme fixateur de surface et de deux couches de finition avec peinture plastique en dispersion aqueuse type II (rendement: 0,125 l/m² chaque couche). Comprend les découpes, les fixations, l'implantation auxiliaire, le nivellement, la réalisation des angles, le traitement des baies, la réception des installations et de boîtes de mécanismes, la mise en place de rubans, le traitement des joints et des accessoires de montage, et le nettoyage de la surface à peindre. Totalement terminé.
Inclut: Découpe et préparation de l'isolant à fixer dans la paroi extérieure. Mise en place de l'isolation sur le parement. Fixation mécanique de l'isolation. Implantation et marquage des plaques sur l'isolant. Nivellement et nettoyage de la base. Application de l'adhésif sur les plaques. Présentation et chaussage de la plaque avant implantation des vides de façade, mécanismes et passage d'installations. Nivellement de la plaque. Mise en place de la plaque suivante en la nivelant indépendamment et postérieurement avec la précédente mise en place, et ainsi de suite. Mise en place des encadrements, des installations et des mécanismes. Traitement des joints. Nettoyage de la surface à peindre. Application de la couche de fond. Application des couches de finition.
Critère de métré de projet: Surface mesurée selon documentation graphique du Projet.
Critère de mesure de l'ouvrage: On mesurera la surface réellement exécutée selon les spécifications du Projet.

| Code | U | Désignation | Quantité | Prix | Montant |
|---|---|---|---|---|---|
| mt16pki010ga | m² | Panneau rigide en polystyrène extrudé Polyfoam Revocos C3 SE 1250 "KNAUF INSULATION", selon NF EN 13164, à surface lisse et usinage latéral droit, de 600x1250 mm et 30 mm d'épaisseur, résistance thermique 0,85 m²K/W, conductivité thermique 0,034 W/(mK), 200 kPa de résistance à la compression, coefficient de résistance à la diffusion de la vapeur d'eau 150, chaleur spécifique 1400 J/kgK, Euroclasse E de réaction au feu. (matériau) | 1.050 | 3.74 | 3.93 |
| mt16aaa020ia | U | Fixation mécanique pour panneaux isolants de polystyrène extrudé, placés directement sur la surface support. (matériau) | 6.000 | 0.13 | 0.78 |
| mt12psg045 | kg | Adhésif acrylique en dispersion aqueuse. (matériau) | 0.400 | 0.80 | 0.32 |
| mt12ppk010b | m² | Plaque de plâtre A / NF EN 520 - 1200 / longueur / 15 / bord affiné, Standard "KNAUF". (matériau) | 1.050 | 5.23 | 5.49 |
| mt12pik010b | kg | Pâte de joints Jointfiller F-1 GLS "KNAUF", selon NF EN 13963. (matériau) | 0.300 | 1.39 | 0.42 |
| mt12pck010a | m | Bande de joints "KNAUF" de 50 mm de largeur. (matériau) | 1.600 | 0.04 | 0.06 |
| mt27pfj040a | l | Émulsion acrylique aqueuse, comme fixateur de surfaces, incolore, finition brillante, appliquée avec brosse, rouleau ou pistolet. (matériau) | 0.180 | 7.76 | 1.40 |
| mt27pij040a | l | Peinture plastique pour intérieur, en dispersion aqueuse, lavable, type II, perméable à la vapeur d'eau, couleur blanc, finition mate, appliquée avec brosse, rouleau ou pistolet. (matériau) | 0.250 | 4.43 | 1.11 |
| op00fre010 |  | Fraiseuse. | 1.000 | 0.00 | 0.00 |
| mo050 | h | Compagnon professionnel III/CP2 monteur d'isolants. (main-d'œuvre) | 0.127 | 25.11 | 3.19 |
| mo094 | h | Ouvrier professionnel II/OP monteur d'isolants. (main-d'œuvre) | 0.067 | 21.57 | 1.45 |
| mo049 | h | Compagnon professionnel III/CP2 monteur de systèmes en plaques et de cloisons démontables. (main-d'œuvre) | 0.382 | 25.11 | 9.59 |
| mo093 | h | Ouvrier professionnel II/OP monteur de systèmes en plaques et de cloisons démontables. (main-d'œuvre) | 0.201 | 21.57 | 4.34 |
| mo037 | h | Compagnon professionnel III/CP2 peintre. (main-d'œuvre) | 0.201 | 24.30 | 4.88 |
| mo072 | h | Ouvrier professionnel II/OP peintre. (main-d'œuvre) | 0.241 | 21.57 | 5.20 |
| % | % | Coûts directs complémentaires | 2 % | 42.16 | 0.84 |
|  |  | Coûts directs |  |  | 43.00 |
