# Réhabilitation énergétique des façades et partitions via le système "KNAUF INSULATION" à isolant thermo-acoustique et contre-cloison

- Propriété du fichier: CYPE INGENIEROS, S.A.
- Format: FIEBDC-3/2002
- Devise: EUR
- Coûts indirects: 0.03 %
- Frais généraux: 13.00 %
- Bénéfice: 6.00 %
- TVA: 19.60 %

## R Rénovation énergétique

### RF Parois verticales: ajout d'un isolant thermique

#### RFT Systèmes d'isolation intérieure par contre-cloisonnage

**RFT020** m² Réhabilitation énergétique des façades et partitions via le système "KNAUF INSULATION" à isolant thermo-acoustique et contre-cloison, placé dans des cloisons intérieures et à l'intérieur des parois extérieures verticales, formé du doublage type W623 "KNAUF", avec plaque de plâtre A / NF EN 520 - 1200 / longueur / 15 / bord affiné, Standard "KNAUF", directement vissée sur une ossature autoportante contreventée; d'une isolation avec panneau en laine minérale naturelle (LMN) semi-rigide, non revêtu, Panel Plus (TP 138) "KNAUF INSULATION", de 60 mm d'épaisseur, mis en place entre les montants de la structure portante dans les cloisons intérieures et à l'intérieur des parois extérieures verticales; et d'une couche de peinture plastique avec texture lisse, couleur blanc, finition mat, avec une couche de fond et de couches de finition (rendement: 0,125 l/m² chaque couche).
Réhabilitation énergétique des façades et des cloisons avec le système "KNAUF INSULATION" à isolant thermo-acoustique et contre-cloison, placé dans des cloisons intérieures et à l'intérieur des parois extérieures verticales, constitué d'un doublage de type W623 "KNAUF", composé de: plaque de plâtre A / NF EN 520 - 1200 / longueur / 15 / bord affiné, Standard "KNAUF", directement vissée sur une structure autoportante de acier galvanisé constituée de rails de 30x30 mm, solidement fixés au sol et au plafond et de montants de 60x27 mm et de 0,6 mm d'épaisseur, avec une modulation de 600 mm, fixés au parement; d'un isolant de panneau en laine minérale naturelle (LMN) semi-rigide, non revêtu, Panel Plus (TP 138) "KNAUF INSULATION", de 60 mm d'épaisseur, selon NF EN 13162, résistance thermique 1,85 m²K/W, conductivité thermique 0,032 W/(mK), mis en place entre les montants de la structure portante; et d'une couche de peinture plastique avec texture lisse, couleur blanc, finition mat, par application d'une couche de fond d'émulsion acrylique aqueuse comme fixateur de surface et de deux couches de finition avec peinture plastique en dispersion aqueuse type II (rendement: 0,125 l/m² chaque couche). Comprend les découpes, les fixations, l'implantation auxiliaire, le nivellement, la réalisation des angles, le traitement des vides, la mise en place des installations et des boîtes de mécanismes, la mise en place des rubans et le traitement des joints et les accessoires de montage, ainsi que le nettoyage de la surface à peindre. Totalement terminé.
Inclut: Implantation et marquage. Nivellement et nettoyage de la base. Mise en place du bandeau acoustique dans les profilés périmétriques. Mise en place des éléments horizontaux solidement fixés au sol et au plafond. Mise en place de l'ossature, en l'étayant avec des ancrages directs. Découpe et préparation de l'isolant à placer entre les montants. Mise en place de l'isolation. Présentation et mise en place postérieure des plaques sur les guides préalablement à l'implantation des vides pour le passage des installations et des mécanismes. Mise en place des encadrements, des installations et des mécanismes. Traitement des joints. Nettoyage de la surface à peindre. Application de la couche de fond. Application des couches de finition.
Critère de métré de projet: Surface mesurée selon documentation graphique du Projet.
Critère de mesure de l'ouvrage: On mesurera la surface réellement exécutée selon les spécifications du Projet.

| Code | U | Désignation | Quantité | Prix | Montant |
|---|---|---|---|---|---|
| mt16lki010hfa | m² | Panneau en laine minérale naturelle (LMN) semi-rigide, non revêtu, Panel Plus (TP 138) "KNAUF INSULATION", de 60 mm d'épaisseur, selon NF EN 13162, résistance thermique 1,85 m²K/W, conductivité thermique 0,032 W/(mK), Euroclasse F de réaction au feu, avec code de désignation MW-EN 13162-T4-WS-WL(P)-AFr5. (matériau) | 1.050 | 5.54 | 5.82 |
| mt12pfk012a | m | Profilé U 30/30 en tôle d'acier galvanisé, systèmes "KNAUF", épaisseur 0,55 mm. (matériau) | 1.220 | 1.37 | 1.67 |
| mt12pfk011a | m | Ossature 60/27 "KNAUF", en tôle d'acier galvanisé. (matériau) | 1.750 | 1.48 | 2.59 |
| mt12pck020a | m | Bande acoustique de dilatation "KNAUF" de 30 mm de largeur. (matériau) | 0.800 | 0.17 | 0.14 |
| mt12ppk010b | m² | Plaque de plâtre A / NF EN 520 - 1200 / longueur / 15 / bord affiné, Standard "KNAUF". (matériau) | 1.050 | 5.23 | 5.49 |
| mt12ptk010da | U | Vis LB "KNAUF" 3,5x9,5. (matériau) | 1.400 | 0.03 | 0.04 |
| mt12pek020e | U | Ancrage direct de 125 mm, pour pièce d'ossature 60/27, "KNAUF". (matériau) | 0.700 | 0.72 | 0.50 |
| mt12ptk010ad | U | Vis autoforeuse TN "KNAUF" 3,5x25. (matériau) | 14.000 | 0.01 | 0.14 |
| mt12psg220 | U | Fixation composée d'une cheville et d'une vis 5x27. (matériau) | 1.600 | 0.06 | 0.10 |
| mt12pik010b | kg | Pâte de joints Jointfiller F-1 GLS "KNAUF", selon NF EN 13963. (matériau) | 0.300 | 1.39 | 0.42 |
| mt12pck010a | m | Bande de joints "KNAUF" de 50 mm de largeur. (matériau) | 1.600 | 0.04 | 0.06 |
| mt27pfj040a | l | Émulsion acrylique aqueuse, comme fixateur de surfaces, incolore, finition brillante, appliquée avec brosse, rouleau ou pistolet. (matériau) | 0.180 | 7.76 | 1.40 |
| mt27pij040a | l | Peinture plastique pour intérieur, en dispersion aqueuse, lavable, type II, perméable à la vapeur d'eau, couleur blanc, finition mate, appliquée avec brosse, rouleau ou pistolet. (matériau) | 0.250 | 4.43 | 1.11 |
| op00fre010 |  | Fraiseuse. | 1.000 | 0.00 | 0.00 |
| op00ato010 |  | Tournevis. | 1.000 | 0.00 | 0.00 |
| mo050 | h | Compagnon professionnel III/CP2 monteur d'isolants. (main-d'œuvre) | 0.161 | 25.11 | 4.04 |
| mo094 | h | Ouvrier professionnel II/OP monteur d'isolants. (main-d'œuvre) | 0.101 | 21.57 | 2.18 |
| mo049 | h | Compagnon professionnel III/CP2 monteur de systèmes en plaques et de cloisons démontables. (main-d'œuvre) | 0.483 | 25.11 | 12.13 |
| mo093 | h | Ouvrier professionnel II/OP monteur de systèmes en plaques et de cloisons démontables. (main-d'œuvre) | 0.302 | 21.57 | 6.51 |
| mo037 | h | Compagnon professionnel III/CP2 peintre. (main-d'œuvre) | 0.201 | 24.30 | 4.88 |
| mo072 | h | Ouvrier professionnel II/OP peintre. (main-d'œuvre) | 0.241 | 21.57 | 5.20 |
| % | % | Coûts directs complémentaires | 2 % | 54.42 | 1.09 |
|  |  | Coûts directs |  |  | 55.51 |
