# Réhabilitation énergétique de façades et de cloisons avec le système "ISOVER" d'isolation thermo-acoustique et d'habillage

- Propriété du fichier: CYPE INGENIEROS, S.A.
- Format: FIEBDC-3/2002
- Devise: EUR
- Coûts indirects: 0.03 %
- Frais généraux: 13.00 %
- Bénéfice: 6.00 %
- TVA: 19.60 %

## R Rénovation énergétique

### RF Parois verticales: ajout d'un isolant thermique

#### RFT Systèmes d'isolation intérieure par contre-cloisonnage

**RFT030** m² Réhabilitation énergétique de façades et de cloisons avec le système "ISOVER" d'isolation thermo-acoustique et d'habillage, constitué de plaque de plâtre, de 10 mm d'épaisseur, avec un panneau en laine de verre de 30 mm d'épaisseur, APV 10+30 Calibel "ISOVER", dimensions 1200x2800 mm, résistance thermique 0,9 m²K/W, conductivité thermique 0,034 W/(mK), mise en place avec pâte de collage, pour parois intérieures et côté intérieur des parois extérieures verticales; et couche de peinture plastique avec texture lisse, couleur blanc, finition mat, avec une couche de fond et deux couches de finition (rendement: 0,125 l/m² chaque couche).
Réhabilitation énergétique de façades et de cloisons via le système "ISOVER" d'isolation thermo-acoustique et d'habillage, composé de plaque de plâtre, de 10 mm d'épaisseur, avec un panneau en laine de verre de 30 mm d'épaisseur, et pare-vapeur, APV 10+30 Calibel "ISOVER", dimensions 1200x2800 mm, résistance thermique 0,9 m²K/W, conductivité thermique 0,034 W/(mK), chaleur spécifique 800 J/kgK, coefficient de résistance à la diffusion de la vapeur d'eau 1 et Euroclasse A2-s1,d0 de réaction au feu, mise en place avec pâte de collage, pour parois intérieures et côté intérieur des parois extérieures verticales; et couche de peinture plastique avec texture lisse, couleur blanc, finition mat, avec application d'une couche de fond d'émulsion acrylique aqueuse comme fixateur de surface et de deux couches de finition avec peinture plastique en dispersion aqueuse type II (rendement: 0,125 l/m² chaque couche). Comprend les découpes, les fixations, l'implantation auxiliaire, le nivellement, mise en place de la bande Isolair "ISOVER" entre la plaque et le revêtement, la réalisation des angles, le traitement des baies, la réception des installations et des boîtes de mécanismes, la mise en place de rubans, le traitement des joints et des accessoires de montage, et le nettoyage de la surface à peindre. Totalement terminé.
Inclut: Implantation et marquage. Nivellement et nettoyage de la base. Présentation et chaussage de la plaque avant implantation des vides de façade, mécanismes et passage d'installations. Mise en place de la plaque avec une pâte de collage. Nivellement de la plaque. Mise en place de la plaque suivante en la nivelant indépendamment et postérieurement avec la précédente mise en place, et ainsi de suite. Mise en place de la bande entre la plaque et le revêtement. Mise en place des encadrements, des installations et des mécanismes. Traitement des joints. Nettoyage de la surface à peindre. Application de la couche de fond. Application des couches de finition.
Critère de métré de projet: Surface mesurée selon documentation graphique du Projet.
Critère de mesure de l'ouvrage: On mesurera la surface réellement exécutée selon les spécifications du Projet.

| Code | U | Désignation | Quantité | Prix | Montant |
|---|---|---|---|---|---|
| mt12lvi010math | m² | Plaque de plâtre, de 10 mm d'épaisseur, avec un panneau en laine de verre de 30 mm d'épaisseur, et pare-vapeur, APV 10+30 Calibel "ISOVER", dimensions 1200x2800 mm, résistance thermique 0,9 m²K/W, conductivité thermique 0,034 W/(mK), chaleur spécifique 800 J/kgK, coefficient de résistance à la diffusion de la vapeur d'eau 1 et Euroclasse A2-s1,d0 de réaction au feu, selon NF EN 13162. (matériau) | 1.050 | 8.96 | 9.41 |
| mt12lvi020a | m | Bande flexible de type bourrelet, en laine de verre, Isolair "ISOVER", de 30 mm d'épaisseur. (matériau) | 0.375 | 0.84 | 0.32 |
| mt12psg035a | kg | Pâte de collage, selon NF EN 14496. (matériau) | 3.500 | 0.58 | 2.03 |
| mt12psg030a | kg | Pâte pour joints, selon NF EN 13963. (matériau) | 0.300 | 1.26 | 0.38 |
| mt12psg040a | m | Bande de joints. (matériau) | 1.600 | 0.03 | 0.05 |
| mt27pfj040a | l | Émulsion acrylique aqueuse, comme fixateur de surfaces, incolore, finition brillante, appliquée avec brosse, rouleau ou pistolet. (matériau) | 0.180 | 7.76 | 1.40 |
| mt27pij040a | l | Peinture plastique pour intérieur, en dispersion aqueuse, lavable, type II, perméable à la vapeur d'eau, couleur blanc, finition mate, appliquée avec brosse, rouleau ou pistolet. (matériau) | 0.250 | 4.43 | 1.11 |
| op00fre010 |  | Fraiseuse. | 1.000 | 0.00 | 0.00 |
| mo049 | h | Compagnon professionnel III/CP2 monteur de systèmes en plaques et de cloisons démontables. (main-d'œuvre) | 0.413 | 25.11 | 10.37 |
| mo093 | h | Ouvrier professionnel II/OP monteur de systèmes en plaques et de cloisons démontables. (main-d'œuvre) | 0.148 | 21.57 | 3.19 |
| mo037 | h | Compagnon professionnel III/CP2 peintre. (main-d'œuvre) | 0.201 | 24.30 | 4.88 |
| mo072 | h | Ouvrier professionnel II/OP peintre. (main-d'œuvre) | 0.241 | 21.57 | 5.20 |
| % | % | Coûts directs complémentaires | 2 % | 38.34 | 0.77 |
|  |  | Coûts directs |  |  | 39.11 |
