# Réhabilitation énergétique de façades et de cloisons avec le système "ROCKWOOL" d'isolation thermo-acoustique et habillage

- Propriété du fichier: CYPE INGENIEROS, S.A.
- Format: FIEBDC-3/2002
- Devise: EUR
- Coûts indirects: 0.03 %
- Frais généraux: 13.00 %
- Bénéfice: 6.00 %
- TVA: 19.60 %

## R Rénovation énergétique

### RF Parois verticales: ajout d'un isolant thermique

#### RFT Systèmes d'isolation intérieure par contre-cloisonnage

**RFT060** m² Réhabilitation énergétique de façades et de cloisons avec le système "ROCKWOOL" d'isolation thermo-acoustique et habillage, placé dans des parois intérieures et par l'intérieur des parois extérieures verticales, constitué de plaques de plâtre - (10+30) (LR) Labelrock 406.110 "ROCKWOOL", avec isolation de laine de roche, de 30 mm d'épaisseur, incorporée à la plaque, reçue avec pâte de collage sur le parement vertical; et une couche de peinture plastique avec texture lisse, couleur blanc, finition mat, avec une couche de fond et deux couches de finition (rendement: 0,125 l/m² chaque couche).
Réhabilitation énergétique de façades et de cloisons via le système "ROCKWOOL" d'isolation thermo-acoustique et habillage, placé dans les parois intérieures et par l'intérieur des parois extérieures verticales, constitué de plaques de plâtre - / (10+30) (LR) Labelrock 406.110 / "ROCKWOOL", avec isolation de laine de roche, de 30 mm d'épaisseur, incorporée à la plaque, reçue avec pâte de collage sur le parement vertical; et une couche de peinture plastique avec texture lisse, couleur blanc, finition mat, par application d'une couche de fond d'émulsion acrylique aqueuse comme fixateur de surface et de deux couches de finition avec peinture plastique en dispersion aqueuse type II (rendement: 0,125 l/m² chaque couche). Comprend l'implantation de la ligne de parement fini et des huisseries; la mise en place successive, pour chaque plaque, des truellées de pâte de collage sur le parement support; la découpe des plaques, la mise en place des cales dans la zone inférieure et la mise en place individuelle des plaques par pression sur les truellées; la réalisation des joints de dilatation; le traitement des huisseries; l'exécution des angles; le traitement des joints avec la pâte et les bandes à joints; la pose des boîtiers pour les mécanismes électriques et de passage des installations, l'implantation préalable de leur emplacement sur les plaques et la perforation de celles-ci, et le nettoyage de la surface à peindre. Totalement terminé.
Inclut: Implantation et tracé sur les planchers inférieur et supérieur de la ligne de parement fini. Mise en place successive sur le parement des truellées de pâte de collage correspondant à chacune des plaques. Mise en place successive et indépendante de chacune des plaques par réglage. Implantation des coffrets pour l'hébergement des mécanismes électriques et pour le passage des installations, et perforation postérieure des plaques. Traitement des joints entre les plaques. Placement des coffrets pour l'hébergement des mécanismes électriques et pour le passage des installations. Nettoyage de la surface à peindre. Application de la couche de fond. Application des couches de finition.
Critère de métré de projet: Surface mesurée selon documentation graphique du Projet, sans dupliquer les coins ni les rencontres, en déduisant les vides de surface supérieure à 8 m² et la moitié du vide pour ceux de surface comprise entre 5 et 8 m².
Critère de mesure de l'ouvrage: On mesurera la surface réellement exécutée selon les spécifications du Projet, sans dupliquer les coins ni les rencontres, en déduisant les vides de surface supérieure à 8 m² et la moitié du vide pour ceux de surface comprise entre 5 et 8 m².

| Code | U | Désignation | Quantité | Prix | Montant |
|---|---|---|---|---|---|
| mt12psg035a | kg | Pâte de collage, selon NF EN 14496. (matériau) | 3.500 | 0.58 | 2.03 |
| mt16lrw090a | m² | Plaque préfabriquée en plâtre avec un panneau en laine de roche à double densité, Labelrock 406.110 "ROCKWOOL", épaisseur 10+30 mm, résistance thermique 0,9 m²K/W, conductivité thermique 0,034 W/(mK), chaleur spécifique 840 J/kgK, coefficient de résistance à la diffusion de la vapeur d'eau 1,3 et Euroclasse A1 de réaction au feu. (matériau) | 1.050 | 14.26 | 14.97 |
| mt12psg030a | kg | Pâte pour joints, selon NF EN 13963. (matériau) | 0.300 | 1.26 | 0.38 |
| mt12psg040a | m | Bande de joints. (matériau) | 1.600 | 0.03 | 0.05 |
| mt27pfj040a | l | Émulsion acrylique aqueuse, comme fixateur de surfaces, incolore, finition brillante, appliquée avec brosse, rouleau ou pistolet. (matériau) | 0.180 | 7.76 | 1.40 |
| mt27pij040a | l | Peinture plastique pour intérieur, en dispersion aqueuse, lavable, type II, perméable à la vapeur d'eau, couleur blanc, finition mate, appliquée avec brosse, rouleau ou pistolet. (matériau) | 0.250 | 4.43 | 1.11 |
| op00fre010 |  | Fraiseuse. | 1.000 | 0.00 | 0.00 |
| mo049 | h | Compagnon professionnel III/CP2 monteur de systèmes en plaques et de cloisons démontables. (main-d'œuvre) | 0.376 | 25.11 | 9.44 |
| mo093 | h | Ouvrier professionnel II/OP monteur de systèmes en plaques et de cloisons démontables. (main-d'œuvre) | 0.134 | 21.57 | 2.89 |
| mo037 | h | Compagnon professionnel III/CP2 peintre. (main-d'œuvre) | 0.201 | 24.30 | 4.88 |
| mo072 | h | Ouvrier professionnel II/OP peintre. (main-d'œuvre) | 0.241 | 21.57 | 5.20 |
| % | % | Coûts directs complémentaires | 2 % | 42.35 | 0.85 |
|  |  | Coûts directs |  |  | 43.20 |
