# Rénovation énergétique de toiture inclinée avec une pente moyenne de 30% à moins de 20 m de hauteur

- Propriété du fichier: CYPE INGENIEROS, S.A.
- Format: FIEBDC-3/2002
- Devise: EUR
- Coûts indirects: 3.00 %
- Frais généraux: 13.00 %
- Bénéfice: 6.00 %
- TVA: 20.00 %

## R Rénovation énergétique

### RT Toits

#### RTI Systèmes d'isolation par l'extérieur de toitures inclinées

**RTI030** m² Rénovation énergétique de toiture inclinée avec une pente moyenne de 30% à moins de 20 m de hauteur, par la méthode Sarking de "URSA FRANCE SAS", avec platelage en voliges de pin maritime (Pinus pinaster), de 15 mm d'épaisseur; incorporation de l'isolation thermo-acoustique par l'extérieur de la toiture, constitué de panneau rigide en polystyrène extrudé Ursa XPS HR E "URSA FRANCE SAS", à surface lisse et système latéral à rainure et languette, de 50 mm d'épaisseur, résistance à la compression >= 300 kPa; et couverture de tuile romane en terre cuite, couleur rouge, 43x26 cm, appuyée sur des liteaux en bois formant un lame d'air ventilée; démontage préalable de la couche de couverture de tuile en terre cuite canal, placée avec du mortier, avec des moyens manuels et chargement manuel dans le camion ou la benne.
Rénovation énergétique de toiture inclinée avec une pente moyenne de 30% à moins de 20 m de hauteur, par la méthode Sarking de "URSA FRANCE SAS", une fois la couverture en tuiles en terre cuite canal placée avec du mortier, démontée, ainsi que les éléments de fixation, d'assainissement et de réparation du support; avec platelage en voliges de pin maritime (Pinus pinaster), de 15 mm d'épaisseur; incorporation de l'isolation thermo-acoustique par l'extérieur de la toiture, constitué de panneau rigide en polystyrène extrudé Ursa XPS HR E "URSA FRANCE SAS", à surface lisse et système latéral à rainure et languette, de 50 mm d'épaisseur, résistance à la compression >= 300 kPa, résistance thermique 1,7 m²K/W, conductivité thermique 0,029 W/(mK); et couverture de tuile romane en terre cuite, couleur rouge, 43x26 cm, appuyée sur des liteaux en bois formant un lame d'air ventilée. Comprend le retrait de la couverture démontée et le chargement manuel dans le camion ou la benne; l'implantation, les découpes, le rainurage des rencontres du versant avec les avant-toits et les pignons pour la rétention de l'isolation, la résolution des ponts thermiques, les fixations et le nettoyage; les tuiles de faîtage, de rive, châtières et les pièces spéciales pour la réalisation des faîtages, des arêtes, le bord des avant-toits et les rives.
Inclut: Démontage des éléments. Nettoyage des restes d'ouvrage. Chargement du matériau démonté et des restes d'ouvrage dans le camion ou la benne. Implantation. Mise en place du platelage. Découpe et préparation de l'isolant. Mise en place de l'isolation. Implantation du litonnage. Coupe et mise en place du litonnage. Mise en place des tuiles appuyées sur les liteaux. Réalisation des arêtes, des noues, des avant-toits et des rives.
Critère de métré de projet: Surface mesurée selon documentation graphique du Projet.
Critère de mesure de l'ouvrage: On mesurera la surface réellement exécutée selon les spécifications du Projet.

| Code | U | Désignation | Quantité | Prix | Montant |
|---|---|---|---|---|---|
| mt07mee026qa | m² | Volige de pin maritime (Pinus pinaster), de 15 mm d'épaisseur, avec le traitement adapté, avec classe d'emploi 2 selon NF EN 335. (matériau) | 1.050 | 7.91 | 8.31 |
| mt16pxp010xd | m² | Panneau rigide en polystyrène extrudé Ursa XPS HR E "URSA FRANCE SAS", selon NF EN 13164, à surface lisse et système latéral à rainure et languette, de 50 mm d'épaisseur, résistance à la compression >= 300 kPa, résistance thermique 1,7 m²K/W, conductivité thermique 0,029 W/(mK), Euroclasse E de réaction au feu, avec code de désignation XPS-EN 13164-E-T1-CS(10/Y)300-DS(TH)-DLT(2)5-CC(2/1,5/50)125-WL(T)0,7-WD(V)3-FT2. (matériau) | 1.050 | 10.29 | 10.80 |
| mt13blw020b | m | Liteau en bois de sapin, 27x27 mm, classe d'emploi 2 selon NF EN 335. (matériau) | 1.750 | 0.26 | 0.46 |
| mt13blw020c | m | Liteau en bois de sapin, 27x40 mm, classe d'emploi 2 selon NF EN 335. (matériau) | 3.500 | 0.34 | 1.19 |
| mt13tax010a | U | Tuile romane en terre cuite, couleur rouge, 43x26 cm, selon NF EN 1304. (matériau) | 12.000 | 0.45 | 5.40 |
| mt13tax013a | U | Tuile chatière romane en terre cuite, couleur rouge, selon NF EN 1304. (matériau) | 0.100 | 3.10 | 0.31 |
| mt13tax011a | U | Tuile faîtière/d'arêtier en terre cuite, couleur rouge, pour tuiles à emboîtement à relief, selon NF EN 1304. (matériau) | 0.600 | 1.60 | 0.96 |
| mt13vaz010a | m | Tôle en zinc de 0,6 mm d'épaisseur et 450 mm de développement, usinée. (matériau) | 0.100 | 10.56 | 1.06 |
| mt13tax012a | U | Tuile de rive en terre cuite, couleur rouge, pour tuiles à emboîtement à relief, selon NF EN 1304. (matériau) | 0.300 | 1.60 | 0.48 |
| mo020 | h | Compagnon professionnel III/CP2 construction. (main-d'œuvre) | 0.914 | 25.59 | 23.39 |
| mo113 | h | Ouvrier d'exécution I/OE1 construction. (main-d'œuvre) | 0.914 | 22.14 | 20.24 |
| mo054 | h | Compagnon professionnel III/CP2 poseur d'isolants rigides ou flexibles. (main-d'œuvre) | 0.110 | 26.36 | 2.90 |
| mo101 | h | Ouvrier professionnel II/OP poseur d'isolants rigides ou flexibles. (main-d'œuvre) | 0.110 | 23.25 | 2.56 |
| % | % | Coûts directs complémentaires | 2 % | 78.06 | 1.56 |
|  |  | Coûts directs |  |  | 79.62 |
