# Nettoyage manuel d'un parement de façade avec présence de tâches de moisi ou d'humidité par application de solution d'eau et de javel à 10%

- Propriété du fichier: CYPE INGENIEROS, S.A.
- Format: FIEBDC-3/2002
- Devise: EUR
- Coûts indirects: 3.00 %
- Frais généraux: 13.00 %
- Bénéfice: 6.00 %
- TVA: 16.00 %

## R Revêtements

### RY Préparation et réparation des surfaces

#### RYP Préparation des parements

**RYP010** m² Nettoyage manuel d'un parement de façade avec présence de tâches de moisi ou d'humidité par application de solution d'eau et de javel à 10%, avec un rendement de 0,3 l/m², jusqu'à son élimination totale.
Nettoyage manuel d'un parement de façade avec présence de tâches de moisi ou d'humidité par application de solution d'eau et de javel à 10%, avec un rendement de 0,3 l/m², jusqu'à son élimination totale, en laissant la surface prête pour l'application postérieure d'un nouveau revêtement décoratif. Comprend le rinçage de la surface avec abondance d'eau propre jusqu'à supprimer les résidus du produit appliqué, l'entassement, l'enlèvement et la charge des restes générés dans le camion ou la benne.
Inclut: Nettoyage de la surface. Retrait et entassement des restes générés. Charge des restes générés.
Critère de métré de projet: Surface mesurée selon documentation graphique du Projet.
Critère de mesure de l'ouvrage: On mesurera la surface réellement exécutée selon les spécifications du Projet.

| Code | U | Désignation | Quantité | Prix | Montant |
|---|---|---|---|---|---|
| mt27pfc030a | l | Solution d'eau et de javel à 10%. (matériau) | 0.300 | 5.00 | 1.50 |
| mo025 | h | Compagnon professionnel III/CP2 ravaleur. (main-d'œuvre) | 0.040 | 23.17 | 0.93 |
| mo058 | h | Ouvrier d'exécution I/OE2 ravaleur. (main-d'œuvre) | 0.040 | 20.10 | 0.80 |
| % | % | Coûts directs complémentaires | 2 % | 3.23 | 0.06 |
|  |  | Coûts directs |  |  | 3.29 |
