# Décapage manuel d'un parement de façade par application de décapant universel de haute efficacité

- Propriété du fichier: CYPE INGENIEROS, S.A.
- Format: FIEBDC-3/2002
- Devise: EUR
- Coûts indirects: 3.00 %
- Frais généraux: 13.00 %
- Bénéfice: 6.00 %
- TVA: 16.00 %

## R Revêtements

### RY Préparation et réparation des surfaces

#### RYP Préparation des parements

**RYP020** m² Décapage manuel d'un parement de façade par application de décapant universel de haute efficacité, avec un rendement de 0,175 l/m², jusqu'à élimination totale de tout type de peintures et de revêtements existants.
Décapage manuel d'un parement de façade par application au pinceau ou au rouleau de décapant universel de haute efficacité, avec un rendement de 0,175 l/m², jusqu'à élimination totale avec la spatule de tout type de peintures et de revêtements existants, en laissant la surface prête pour l'application d'un nouveau revêtement décoratif ou traitement imperméabilisant (non compris dans ce prix). Comprend le lavage postérieur avec un jet d'eau chaude à pression jusqu'à supprimer les restes de décapant, le ramassage des restes générés, l'entassement, l'enlèvement et la charge manuelle des restes générés dans le camion ou la benne.
Inclut: Application du décapant. Suppression avec une spatule du matériau décapé. Lavage de la surface. Retrait et entassement des restes générés. Charge des restes générés dans le camion ou la benne.
Critère de métré de projet: Surface mesurée selon documentation graphique du Projet.
Critère de mesure de l'ouvrage: On mesurera la surface réellement exécutée selon les spécifications du Projet.

| Code | U | Désignation | Quantité | Prix | Montant |
|---|---|---|---|---|---|
| mt27pfr030aa | l | Décapant universel de haute efficacité, incolore, appliqué avec brosse ou rouleau. (matériau) | 0.175 | 9.51 | 1.66 |
| op00dec010 |  | Décapeur. | 1.000 | 0.00 | 0.00 |
| mo025 | h | Compagnon professionnel III/CP2 ravaleur. (main-d'œuvre) | 0.052 | 23.17 | 1.20 |
| mo058 | h | Ouvrier d'exécution I/OE2 ravaleur. (main-d'œuvre) | 0.052 | 20.10 | 1.05 |
| % | % | Coûts directs complémentaires | 2 % | 3.91 | 0.08 |
|  |  | Coûts directs |  |  | 3.99 |
