# Projection d'un jet d'eau à pression

- Propriété du fichier: CYPE INGENIEROS, S.A.
- Format: FIEBDC-3/2002
- Devise: EUR
- Coûts indirects: 3.00 %
- Frais généraux: 13.00 %
- Bénéfice: 6.00 %
- TVA: 16.00 %

## R Revêtements

### RY Préparation et réparation des surfaces

#### RYP Préparation des parements

**RYP110** m² Projection d'un jet d'eau à pression, de 200 à 300 bar, sur un parement en béton, de manière à supprimer tous les restes de saleté, de graisses et de poussière du support, pour procéder ensuite à l'application d'un revêtement (non compris dans ce prix).
Préparation d'un parement en béton par projection d'eau sous pression, de 200 à 300 bar, de manière à supprimer tous les restes de saleté, de graisses et de poussière du support, en laissant le pore ouvert, pour procéder ensuite à l'application d'un revêtement (non compris dans ce prix). Comprend le transport, le montage et le démontage de l'équipement, le nettoyage des restes générés et le ramassage des particules solides ou dissoutes dans l'eau dans un réservoir de sédimentation, l'entassement, l'enlèvement et la charge dans le camion ou la benne.
Inclut: Montage et préparation de l'équipement. Application mécanique du jet d'eau. Démontage de l'équipement. Nettoyage de la surface support. Récupération de l'eau et des restes générés dans un réservoir de sédimentation. Charge du réservoir de sédimentation dans le camion ou la benne.
Critère de métré de projet: Surface mesurée selon documentation graphique du Projet.
Critère de mesure de l'ouvrage: On mesurera la surface réellement exécutée selon les spécifications du Projet.

| Code | U | Désignation | Quantité | Prix | Montant |
|---|---|---|---|---|---|
| mq08lch020a | h | Équipement de jet d'eau à pression. (matériel) | 0.127 | 5.15 | 0.65 |
| mq08gel010k | h | Groupe électrogène insonorisé, triphasique, de 45 kVA de puissance. (matériel) | 0.127 | 4.81 | 0.61 |
| mo059 | h | Ouvrier d'exécution I/OE2 construction. (main-d'œuvre) | 0.072 | 20.13 | 1.45 |
| mo060 | h | Ouvrier d'exécution I/OE1 construction. (main-d'œuvre) | 0.072 | 19.73 | 1.42 |
| % | % | Coûts directs complémentaires | 2 % | 4.13 | 0.08 |
|  |  | Coûts directs |  |  | 4.21 |
