# Robinetterie électronique pour douche, "PRESTO IBÉRICA"

- Propriété du fichier: CYPE INGENIEROS, S.A.
- Format: FIEBDC-3/2002
- Devise: EUR
- Coûts indirects: 3.00 %
- Frais généraux: 13.00 %
- Bénéfice: 6.00 %
- TVA: 20.00 %

## T Équipements techniques

### TB Équipements sanitaires

#### TBU Douches

**TBU030** U Robinetterie électronique pour douche, "PRESTO IBÉRICA".
Robinetterie électronique Technologie Sensia "PRESTO IBÉRICA" constituée de robinet électronique avec actionnement de la commande par infrarouges, pour douche, série Sensia, modèle Rada Sense 85545 "PRESTO IBÉRICA", avec led indicatrice de la température sélectionnée, fixation rapide, pomme de la douche (non comprise dans ce prix). Comprend éléments de connexion et deux vannes de passage.
Inclut: Mise en place. Connexion et contrôle de son bon fonctionnement.
Critère pour le métré: Nombre d'unités prévues, selon documentation graphique du Projet.
Critère pour le mémoire: On mesurera le nombre d'unités réellement mises en place selon les spécifications du Projet.

| Code | U | Désignation | Quantité | Prix | Montant |
|---|---|---|---|---|---|
| mt31gsp010a | U | Robinet électronique avec actionnement de la commande par infrarouges, pour douche, série Sensia, modèle Rada Sense 85545 "PRESTO IBÉRICA", avec led indicatrice de la température sélectionnée, fixation rapide, pomme de la douche (non comprise dans ce prix); y compris éléments de connexion et deux vannes de passage. (matériau) | 1.000 | 1097.40 | 1097.40 |
| mt37www010 | U | Matériel auxiliaire pour installations de plomberie. (matériau) | 1.000 | 1.40 | 1.40 |
| mo008 | h | Compagnon professionnel III/CP2 plombier. (main-d'œuvre) | 0.566 | 31.65 | 17.91 |
| % | % | Frais de chantier des unités d'ouvrage | 2 % | 1116.71 | 22.33 |
|  |  | Coûts directs |  |  | 1139.04 |
