# Luminaire linéaire de plafond

- Propriété du fichier: CYPE INGENIEROS, S.A.
- Format: FIEBDC-3/2002
- Devise: EUR
- Coûts indirects: 3.00 %
- Frais généraux: 13.00 %
- Bénéfice: 6.00 %
- TVA: 20.00 %

## T Équipements techniques

### TE Éclairage

#### TEI Équipements intérieurs

**TEI120** U Luminaire linéaire de plafond, en tôle d'acier, finition thermo-émaillée, de couleur blanche finition mat texturisé, non réglable, série Ice Line 2 LED UGR19 S, référence 296302584001008 "LLEDÓ", de 25 W, alimentation à 220/240 V et 50-60 Hz, de 50x1202x75 mm, avec lampe LED LED840, température de couleur 4000 K, diffuseur microprismatique à haute transparence, taux d'éblouissement unifié 19, indice de reproduction chromatique supérieure à 80, flux lumineux 2210 lumens, degré de protection IP20, avec kit de départ et de fin de ligne pour luminaire linéaire, référence 296300000000K et éléments de fixation pour installation de luminaire de surface, référence 2933000000000; installation en surface.
Luminaire linéaire de plafond, en tôle d'acier, finition thermo-émaillée, de couleur blanche finition mat texturisé, non réglable, série Ice Line 2 LED UGR19 S, référence 296302584001008 "LLEDÓ", de 25 W, alimentation à 220/240 V et 50-60 Hz, de 50x1202x75 mm, avec lampe LED LED840, température de couleur 4000 K, diffuseur microprismatique à haute transparence, taux d'éblouissement unifié 19, indice de reproduction chromatique supérieure à 80, flux lumineux 2210 lumens, degré de protection IP20, avec kit de départ et de fin de ligne pour luminaire linéaire, référence 296300000000K et éléments de fixation pour installation de luminaire de surface, référence 2933000000000; installation en surface.
Inclut: Implantation. Montage, connexion et contrôle de son bon fonctionnement.
Critère de métré de projet: Nombre d'unités prévues, selon documentation graphique du Projet.
Critère de mesure de l'ouvrage: On mesurera le nombre d'unités réellement exécutées selon les spécifications du Projet.

| Code | U | Désignation | Quantité | Prix | Montant |
|---|---|---|---|---|---|
| mt34lle140a | U | Luminaire linéaire de plafond, en tôle d'acier, finition thermo-émaillée, de couleur blanche finition mat texturisé, non réglable, série Ice Line 2 LED UGR19 S, référence 296302584001008 "LLEDÓ", de 25 W, alimentation à 220/240 V et 50-60 Hz, de 50x1202x75 mm, avec lampe LED LED840, température de couleur 4000 K, diffuseur microprismatique à haute transparence, taux d'éblouissement unifié 19, indice de reproduction chromatique supérieure à 80, flux lumineux 2210 lumens, degré de protection IP20. (matériau) | 1.000 | 257.08 | 257.08 |
| mt34lle131a | U | Kit de départ et de fin de ligne pour luminaire linéaire, référence 296300000000K "LLEDÓ", avec barrettes de dominos. (matériau) | 1.000 | 29.96 | 29.96 |
| mt34lle134a | U | Éléments de fixation pour installation de luminaire de surface, référence 2933000000000 "LLEDÓ". (matériau) | 1.000 | 5.02 | 5.02 |
| mo003 | h | Compagnon professionnel III/CP2 électricien. (main-d'œuvre) | 0.323 | 26.36 | 8.51 |
| mo102 | h | Ouvrier professionnel II/OP électricien. (main-d'œuvre) | 0.323 | 23.22 | 7.50 |
| % | % | Coûts directs complémentaires | 2 % | 308.07 | 6.16 |
|  |  | Coûts directs |  |  | 314.23 |
