# Tube en acier noir, avec soudure longitudinale par résistance électrique, de 4" DN 100 mm de diamètre et 4,5 mm d'épaisseur, assemblage rainuré

- Propriété du fichier: CYPE INGENIEROS, S.A.
- Format: FIEBDC-3/2002
- Devise: EUR
- Coûts indirects: 3.00 %
- Frais généraux: 13.00 %
- Bénéfice: 6.00 %
- TVA: 20.00 %

## T Équipements techniques

### TM Matériels pour installations

#### TMA En acier

**TMA010** m Tube en acier noir, avec soudure longitudinale par résistance électrique, de 4" DN 100 mm de diamètre et 4,5 mm d'épaisseur, assemblage rainuré.
Tube en acier noir, avec soudure longitudinale par résistance électrique, de 4" DN 100 mm de diamètre et 4,5 mm d'épaisseur, assemblage rainuré.
Inclut: Implantation. Mise en place.
Critère pour le métré: Longueur mesurée selon documentation graphique du Projet.
Critère pour le mémoire: On mesurera la longueur réellement exécutée selon les spécifications du Projet.
Critère d'évaluation économique: Le prix ne comprend ni le support ni les accessoires.

| Code | U | Désignation | Quantité | Prix | Montant |
|---|---|---|---|---|---|
| mt08tan010ja | m | Tube en acier noir, avec soudure longitudinale par résistance électrique, de 4" DN 100 mm de diamètre et 4,5 mm d'épaisseur, selon NF EN 10255. (matériau) | 1.000 | 34.70 | 34.70 |
| mo008 | h | Compagnon professionnel III/CP2 plombier. (main-d'œuvre) | 0.046 | 26.37 | 1.21 |
| mo107 | h | Ouvrier professionnel II/OP plombier. (main-d'œuvre) | 0.046 | 22.62 | 1.04 |
| % | % | Frais de chantier des unités d'ouvrage | 2 % | 36.95 | 0.74 |
|  |  | Coûts directs |  |  | 37.69 |
