# Clapet de non retour

- Propriété du fichier: CYPE INGENIEROS, S.A.
- Format: FIEBDC-3/2002
- Devise: EUR
- Coûts indirects: 3.00 %
- Frais généraux: 13.00 %
- Bénéfice: 6.00 %
- TVA: 20.00 %

## T Équipements techniques

### TP Installations de distribution de l'eau

#### TPA Accessoires

**TPA060** U Clapet de non retour.
Clapet de non retour en laiton à visser de 1/2".
Inclut: Implantation. Mise en place. Connexion et contrôle de son bon fonctionnement.
Critère pour le métré: Nombre d'unités prévues, selon documentation graphique du Projet.
Critère pour le mémoire: On mesurera le nombre d'unités réellement exécutées selon les spécifications du Projet.

| Code | U | Désignation | Quantité | Prix | Montant |
|---|---|---|---|---|---|
| mt37svr010a | U | Clapet de non retour en laiton à visser de 1/2". (matériau) | 1.000 | 4.30 | 4.30 |
| mt37www010 | U | Produits complémentaires pour installations de plomberie. (matériau) | 1.000 | 1.40 | 1.40 |
| mo008 | h | Compagnon professionnel III/CP2 plombier. (main-d'œuvre) | 0.161 | 30.20 | 4.86 |
| mo107 | h | Ouvrier professionnel II/OP plombier. (main-d'œuvre) | 0.161 | 25.99 | 4.18 |
| % | % | Frais de chantier des unités d'ouvrage | 2 % | 14.74 | 0.29 |
|  |  | Coûts directs |  |  | 15.03 |
