# Collecteur de compteurs divisionnaires pour approvisionnement en eau potable

- Propriété du fichier: CYPE INGENIEROS, S.A.
- Format: FIEBDC-3/2002
- Devise: EUR
- Coûts indirects: 3.00 %
- Frais généraux: 13.00 %
- Bénéfice: 6.00 %
- TVA: 20.00 %

## T Équipements techniques

### TP Installations de distribution de l'eau

#### TPC Compteurs

**TPC020** U Collecteur de compteurs divisionnaires pour approvisionnement en eau potable.
Collecteur de polypropylène random copolymère (PP-R), de 75 mm de diamètre et sorties d'un côté avec raccord à bride, pour centralisation d'un maximum de 3 compteurs de 1/2" DN 15 mm, avec vannes d'isolement, robinets avant compteurs, vannes de contrôle, clapets de non retour, robinets après compteurs et flexibles. Comprend les supports pour le collecteur et les matériels et les produits complémentaires.
Critère d'évaluation économique: Le prix ne comprend pas les compteurs d'eau.
Inclut: Implantation. Mise en place et fixation des supports du collecteur. Mise en place et fixation des accessoires et des pièces spéciales. Mise en place du collecteur. Connexion et contrôle de son bon fonctionnement.
Critère pour le métré: Nombre d'unités prévues, selon documentation graphique du Projet.
Critère pour le mémoire: On mesurera le nombre d'unités réellement exécutées selon les spécifications du Projet.

| Code | U | Désignation | Quantité | Prix | Montant |
|---|---|---|---|---|---|
| mt37cci005d | U | Vanne papillon d'aluminium, avec disque de laiton et fonte ductile, DN 65 mm. (matériau) | 1.000 | 60.47 | 60.47 |
| mt37cci010b | U | Collecteur en polypropylène random copolymère (PP-R), de 75 mm de diamètre et sorties d'un côté avec raccord à bride, pour centralisation de 3 compteurs divisionnaires d'eau sur une colonne, de 200x910 mm. Comprend support et bride. (matériau) | 1.000 | 189.18 | 189.18 |
| mt37cci200a | U | Robinet avant compteur en laiton, DN 15 mm, scellable, avec joint et bride orientable et écrou d'assemblage de 3/4". (matériau) | 3.000 | 16.00 | 48.00 |
| mt37cci205a | U | Robinet après compteur en laiton, DN 15 mm, scellable, avec dispositif antiretour et écrou d'assemblage de 3/4". (matériau) | 3.000 | 12.10 | 36.30 |
| mt37sgl012a | U | Robinet de vérification en laiton, à visser, de 1/2". (matériau) | 3.000 | 5.14 | 15.42 |
| mt37svr010a | U | Clapet de non retour en laiton à visser de 1/2". (matériau) | 3.000 | 4.30 | 12.90 |
| mt37cci300a | U | Flexible de raccordement en acier, avec filet mâle-femelle de 3/4" et de 500 mm de longueur. (matériau) | 3.000 | 12.07 | 36.21 |
| mt37www010 | U | Produits complémentaires pour installations de plomberie. (matériau) | 1.000 | 1.40 | 1.40 |
| mo008 | h | Compagnon professionnel III/CP2 plombier. (main-d'œuvre) | 2.662 | 30.20 | 80.39 |
| mo107 | h | Ouvrier professionnel II/OP plombier. (main-d'œuvre) | 1.331 | 25.99 | 34.59 |
| % | % | Frais de chantier des unités d'ouvrage | 2 % | 514.86 | 10.30 |
|  |  | Coûts directs |  |  | 525.16 |
