# Batterie de compteurs divisionnaires pour approvisionnement en eau potable

- Propriété du fichier: CYPE INGENIEROS, S.A.
- Format: FIEBDC-3/2002
- Devise: EUR
- Coûts indirects: 3.00 %
- Frais généraux: 13.00 %
- Bénéfice: 6.00 %
- TVA: 20.00 %

## T Équipements techniques

### TP Installations de distribution de l'eau

#### TPC Compteurs

**TPC030** U Batterie de compteurs divisionnaires pour approvisionnement en eau potable.
Batterie d'acier galvanisé, de 2 1/2" DN 65 mm et sorties avec raccord à bride, pour centralisation d'un maximum de 18 compteurs de 1/2" DN 15 mm en deux rangées, avec vannes d'isolement, robinets avant compteurs, vannes de contrôle, clapets de non retour, robinets après compteurs, flexibles et cadre de classement. Comprend les supports pour le collecteur et les matériels et les produits complémentaires.
Critère d'évaluation économique: Le prix ne comprend pas les compteurs d'eau.
Inclut: Implantation. Mise en place et fixation du support de batterie. Mise en place et fixation des accessoires et des pièces spéciales. Mise en place de la batterie. Mise en place du tableau de classification. Connexion et contrôle de son bon fonctionnement.
Critère pour le métré: Nombre d'unités prévues, selon documentation graphique du Projet.
Critère pour le mémoire: On mesurera le nombre d'unités réellement exécutées selon les spécifications du Projet.

| Code | U | Désignation | Quantité | Prix | Montant |
|---|---|---|---|---|---|
| mt37svc010r | U | Vanne à opercule en laiton fondu, à visser, de 2 1/2". (matériau) | 1.000 | 63.28 | 63.28 |
| mt37ccb010hb | U | Batterie en acier galvanisé de 2 1/2" DN 65 mm, pour centralisation de 18 compteurs divisionnaires d'eau en deux lignes, de 1330x620 mm. Comprend support et bride. (matériau) | 1.000 | 295.80 | 295.80 |
| mt37sve010b | U | Vanne à sphère en laiton nickelé à visser de 1/2". (matériau) | 36.000 | 4.95 | 178.20 |
| mt37sgl012a | U | Robinet de vérification en laiton, à visser, de 1/2". (matériau) | 18.000 | 5.14 | 92.52 |
| mt37svr010a | U | Clapet de non retour en laiton à visser de 1/2". (matériau) | 18.000 | 4.30 | 77.40 |
| mt37ccb040a | U | Flexible de raccordement en acier inoxydable, de 3/4", de 400 mm de longueur. (matériau) | 18.000 | 13.82 | 248.76 |
| mt37ccb015ha | U | Tableau de classification métallique pour centralisation de 18 compteurs divisionnaires d'eau en deux lignes. (matériau) | 1.000 | 10.70 | 10.70 |
| mt37www010 | U | Produits complémentaires pour installations de plomberie. (matériau) | 1.000 | 1.40 | 1.40 |
| mo008 | h | Compagnon professionnel III/CP2 plombier. (main-d'œuvre) | 9.661 | 30.20 | 291.76 |
| mo107 | h | Ouvrier professionnel II/OP plombier. (main-d'œuvre) | 4.830 | 25.99 | 125.53 |
| % | % | Frais de chantier des unités d'ouvrage | 2 % | 1385.35 | 27.71 |
|  |  | Coûts directs |  |  | 1413.06 |
