# Gouttière circulaire en PVC avec oxyde de titane, à coller, de développement 250 mm, couleur gris clair

- Propriété du fichier: CYPE INGENIEROS, S.A.
- Format: FIEBDC-3/2002
- Devise: EUR
- Coûts indirects: 3.00 %
- Frais généraux: 13.00 %
- Bénéfice: 6.00 %
- TVA: 16.00 %

## T Équipements techniques

### TP Installations de plomberie

#### TPG Gouttières

**TPG010** m Gouttière circulaire en PVC avec oxyde de titane, à coller, de développement 250 mm, couleur gris clair.
Fourniture et montage de gouttière circulaire en PVC avec oxyde de titane, à coller, de développement 250 mm, couleur gris clair, pour la récupération des eaux en couverture, formé de pièces préformées, fixées par demi-anneau spécial de fixation à l'avant-toit, avec une pente minimum de 0,1%. Comprend la partie proportionnelle de pièces spéciales, les arrêts finaux de même matériau, et les pièces de connexion aux descentes. Totalement monté, connecté et testé.
Inclut: Implantation et tracé de la gouttière. Mise en place et fixation des anneaux. Montage des pièces, en partant du point d'évacuation. Raccord des pièces. Connexion aux descentes.
Critère de métré de projet: Longueur moyenne selon documentation graphique du Projet.
Critère de mesure de l'ouvrage: On mesurera la longueur réellement exécutée selon les spécifications du Projet.

| Code | U | Désignation | Quantité | Prix | Montant |
|---|---|---|---|---|---|
| mt36cap010aeda | m | Gouttière circulaire en PVC avec oxyde de titane, à coller, de développement 250 mm, couleur gris clair, selon NF EN 607. Comprend supports, coins, couvercles, arrêts finaux, pièces de connexion aux descentes et pièces spéciales. (matériau) | 1.100 | 4.95 | 5.45 |
| mt36cap040 | U | Matériel auxiliaire pour gouttières et descentes d'installations d'évacuation en PVC. (matériau) | 0.250 | 1.82 | 0.46 |
| mo004 | h | Compagnon professionnel III/CP2 plombier. (main-d'œuvre) | 0.150 | 25.06 | 3.76 |
| mo055 | h | Ouvrier professionnel II/OP plombier. (main-d'œuvre) | 0.150 | 21.51 | 3.23 |
| % | % | Coûts directs complémentaires | 2 % | 12.90 | 0.26 |
|  |  | Coûts directs |  |  | 13.16 |
