# Triturateur et station de relevage sanitaire, installation en surface, pour un WC et un lavabo

- Propriété du fichier: CYPE INGENIEROS, S.A.
- Format: FIEBDC-3/2002
- Devise: EUR
- Coûts indirects: 3.00 %
- Frais généraux: 13.00 %
- Bénéfice: 6.00 %
- TVA: 16.00 %

## T Équipements techniques

### TP Installations de plomberie

#### TPL Systèmes d'élévation

**TPL010** U Triturateur et station de relevage sanitaire, installation en surface, pour un WC et un lavabo.
Fourniture et montage de triturateur et station de relevage sanitaire, installation en surface, pour un WC et un lavabo, de 48,5x27,8x22,7 mm, couleur Blanco, avec un tuyau flexible d'entrée pour WC de 110 mm de diamètre et une prise latérale de 40 mm de diamètre et tube d'évacuation de 32 mm de diamètre avec clapet de non retour de type clapet de non retour, pompe submersible de 7,7 m³/h avec lames et impulsion 5 m.c.e. avec puissance nominale du moteur de 0,47 kW, alimentation monophasée 230V/50Hz, niveau sonore 64 dB. Comprend des accessoires, liaisons et pièces spéciales pour l'installation de l'électropompe. Totalement monté, connecté mis en marche par l'entreprise installatrice pour le contrôle de son bon fonctionnement.
Inclut: Implantation du système d'élévation. Mise en place du système d'élévation. Réalisation de trous ou utilisation de ceux déjà existants pour la connexion des tubes. Raccord et jointoiement des collecteurs au regard ou aux entrées et sorties déjà existantes. Mise en place du tampon et des accessoires. Connexion. Mise en marche.
Critère de métré de projet: Nombre d'unités prévues, selon documentation graphique du Projet.
Critère de mesure de l'ouvrage: On mesurera le nombre d'unités réellement exécutées selon les spécifications du Projet.

| Code | U | Désignation | Quantité | Prix | Montant |
|---|---|---|---|---|---|
| mt36ebj010aaaaaa | U | Triturateur et station de relevage sanitaire, installation en surface, pour un WC et un lavabo, de 48,5x27,8x22,7 mm, couleur Blanco, avec un tuyau flexible d'entrée pour WC de 110 mm de diamètre et une prise latérale de 40 mm de diamètre et tube d'évacuation de 32 mm de diamètre avec clapet de non retour de type clapet de non retour, pompe submersible de 7,7 m³/h avec lames et impulsion 5 m.c.e. avec puissance nominale du moteur de 0,47 kW, alimentation monophasée 230V/50Hz, niveau sonore 64 dB. (matériau) | 1.000 | 509.25 | 509.25 |
| mt37sve010e | U | Vanne à sphère en laiton nickelé à visser de 1 1/4". (matériau) | 1.000 | 15.25 | 15.25 |
| mt36bom050u | m | Conduit d'impulsion des eaux résiduelles réalisé avec tube en PVC pour pression de 12,5 atm, de 32 mm de diamètre, avec extrémité évasée, selon NF EN 1452. (matériau) | 2.000 | 1.75 | 3.50 |
| mt36bom051u | U | Répercussion, par m de tuyauterie, d'accessoires, d'assemblages et de pièces spéciales pour un tube en PVC pour pression de 12,5 atm, de 32 mm de diamètre. (matériau) | 2.000 | 0.52 | 1.04 |
| mo004 | h | Compagnon professionnel III/CP2 plombier. (main-d'œuvre) | 0.370 | 25.06 | 9.27 |
| % | % | Coûts directs complémentaires | 2 % | 538.31 | 10.77 |
|  |  | Coûts directs |  |  | 549.08 |
