# Siphon en ligne en PVC, couleur gris, de 110 mm de diamètre

- Propriété du fichier: CYPE INGENIEROS, S.A.
- Format: FIEBDC-3/2002
- Devise: EUR
- Coûts indirects: 3.00 %
- Frais généraux: 13.00 %
- Bénéfice: 6.00 %
- TVA: 16.00 %

## T Équipements techniques

### TP Installations de plomberie

#### TPO Collecteurs suspendus

**TPO020** U Siphon en ligne en PVC, couleur gris, de 110 mm de diamètre.
Fourniture et montage de siphon en ligne en PVC, couleur gris, démontable, avec assemblage mâle/femelle, de 110 mm de diamètre, mis en place entre le collecteur de sortie et l'arrivée. Totalement montée.
Inclut: Implantation. Installation du siphon.
Critère de métré de projet: Nombre d'unités prévues, selon documentation graphique du Projet.
Critère de mesure de l'ouvrage: On mesurera le nombre d'unités réellement exécutées selon les spécifications du Projet.

| Code | U | Désignation | Quantité | Prix | Montant |
|---|---|---|---|---|---|
| mt11var120aa | U | Siphon en ligne en PVC, couleur gris, démontable, avec assemblage mâle/femelle, de 110 mm de diamètre. (matériau) | 1.000 | 28.20 | 28.20 |
| mo004 | h | Compagnon professionnel III/CP2 plombier. (main-d'œuvre) | 0.262 | 25.06 | 6.57 |
| % | % | Coûts directs complémentaires | 2 % | 34.77 | 0.70 |
|  |  | Coûts directs |  |  | 35.47 |
