# Réseau de faible évacuation, placée superficiellement, de PVC, série B, de 32 mm de diamètre, liaison collé avec adhésif

- Propriété du fichier: CYPE INGENIEROS, S.A.
- Format: FIEBDC-3/2002
- Devise: EUR
- Coûts indirects: 3.00 %
- Frais généraux: 13.00 %
- Bénéfice: 6.00 %
- TVA: 16.00 %

## T Équipements techniques

### TP Installations de plomberie

#### TPV Dérivations individuelles

**TPV010** m Réseau de faible évacuation, placée superficiellement, de PVC, série B, de 32 mm de diamètre, liaison collé avec adhésif.
Fourniture et installation d'un réseau de faible évacuation, placée superficiellement et fixé au parement, constitué d'un tube de PVC, série B, de 32 mm de diamètre et 3 mm d'épaisseur, qui connecte l'appareil à la descente, d'un collecteur ou d'une boîte siphoïde. Comprend le matériel auxiliaire pour le montage et la fixation à l'ouvrage, les accessoires et les pièces spéciales placés par liaison collé avec adhésif. Totalement montée, connectée et testée par l'entreprise installatrice via les tests de services correspondants (compris dans ce prix).
Inclut: Implantation. Présentation des tubes, des accessoires et des pièces spéciales. Fixation du matériel auxiliaire pour le montage et la fixation à l'ouvrage. Mise en place et fixation de tubes, d'accessoires et de pièces spéciales. Réalisation des tests de service.
Critère de métré de projet: Longueur moyenne selon documentation graphique du Projet.
Critère de mesure de l'ouvrage: On mesurera la longueur réellement exécutée selon les spécifications du Projet.

| Code | U | Désignation | Quantité | Prix | Montant |
|---|---|---|---|---|---|
| mt36tit400aa | U | Matériau auxiliaire pour montage et fixation à l'ouvrage des tuyaux en PVC, série B, de 32 mm de diamètre. (matériau) | 1.000 | 0.38 | 0.38 |
| mt36tit010aac | m | Tube en PVC, série B, de 32 mm de diamètre et 3 mm d'épaisseur, selon NF EN 1329-1, avec le prix incrémenté de 10% en concept d'accessoires et pièces spéciales. (matériau) | 1.050 | 2.80 | 2.94 |
| mt11var009 | l | Liquide nettoyeur pour collage par adhésif de tubes et accessoires en PVC. (matériau) | 0.020 | 9.58 | 0.19 |
| mt11var010 | l | Adhésif pour tubes et accessoires en PVC. (matériau) | 0.010 | 20.24 | 0.20 |
| op00ato010 |  | Tournevis. | 1.000 | 0.00 | 0.00 |
| op00mar010 |  | Marteau. | 1.000 | 0.00 | 0.00 |
| op00tal010 |  | Perceuse. | 1.000 | 0.00 | 0.00 |
| mo004 | h | Compagnon professionnel III/CP2 plombier. (main-d'œuvre) | 0.059 | 25.06 | 1.48 |
| mo055 | h | Ouvrier professionnel II/OP plombier. (main-d'œuvre) | 0.030 | 21.51 | 0.65 |
| % | % | Coûts directs complémentaires | 2 % | 5.84 | 0.12 |
|  |  | Coûts directs |  |  | 5.96 |
