# Boîte siphoïde de PVC de 110 mm de diamètre, avec couvercle opaque en acier inoxydable, placé superficiellement sous le plancher

- Propriété du fichier: CYPE INGENIEROS, S.A.
- Format: FIEBDC-3/2002
- Devise: EUR
- Coûts indirects: 3.00 %
- Frais généraux: 13.00 %
- Bénéfice: 6.00 %
- TVA: 16.00 %

## T Équipements techniques

### TP Installations de plomberie

#### TPV Dérivations individuelles

**TPV040** U Boîte siphoïde de PVC de 110 mm de diamètre, avec couvercle opaque en acier inoxydable, placé superficiellement sous le plancher.
Fourniture et installation de boîte siphoïde de PVC de 110 mm de diamètre, avec cinq entrées de 40 mm de diamètre et une sortie de 50 mm de diamètre, avec couvercle opaque en acier inoxydable, placé superficiellement sous le plancher. Comprend prolongateur. Totalement montée, connectée et testée par l'entreprise installatrice via les tests de service correspondants (compris dans ce prix).
Inclut: Implantation. Présentation des tubes, accessoires et pièces spéciales. Mise en place de la boîte siphoïde. Connexion. Réalisation des tests de service.
Critère de métré de projet: Nombre d'unités prévues, selon documentation graphique du Projet.
Critère de mesure de l'ouvrage: On mesurera le nombre d'unités réellement exécutées selon les spécifications du Projet.

| Code | U | Désignation | Quantité | Prix | Montant |
|---|---|---|---|---|---|
| mt36bsj010aaa | U | Boîte siphoïde de PVC de 110 mm de diamètre, avec cinq entrées de 40 mm de diamètre et une sortie de 50 mm de diamètre, avec couvercle opaque en acier inoxydable. (matériau) | 1.000 | 7.78 | 7.78 |
| mt36tie010aafd | m | Tube en PVC, série B, de 110 mm de diamètre et 3,2 mm d'épaisseur, avec extrémité évasée, selon NF EN 1329-1, avec le prix incrémenté de 15% en concept d'accessoires et pièces spéciales. (matériau) | 0.700 | 6.14 | 4.30 |
| mt11var009 | l | Liquide nettoyeur pour collage par adhésif de tubes et accessoires en PVC. (matériau) | 0.040 | 9.58 | 0.38 |
| mt11var010 | l | Adhésif pour tubes et accessoires en PVC. (matériau) | 0.080 | 20.24 | 1.62 |
| mo004 | h | Compagnon professionnel III/CP2 plombier. (main-d'œuvre) | 0.186 | 25.06 | 4.66 |
| mo055 | h | Ouvrier professionnel II/OP plombier. (main-d'œuvre) | 0.093 | 21.51 | 2.00 |
| % | % | Coûts directs complémentaires | 2 % | 20.74 | 0.41 |
|  |  | Coûts directs |  |  | 21.15 |
