# Réseau intérieur d'évacuation pour salle de bain avec dotation pour: inodore, lavabo simple, baignoire, bidet, réalisé avec un tube de PVC, série B pour le tout à l'égout

- Propriété du fichier: CYPE INGENIEROS, S.A.
- Format: FIEBDC-3/2002
- Devise: EUR
- Coûts indirects: 3.00 %
- Frais généraux: 13.00 %
- Bénéfice: 6.00 %
- TVA: 16.00 %

## T Équipements techniques

### TP Installations de plomberie

#### TPV Dérivations individuelles

**TPV060** U Réseau intérieur d'évacuation pour salle de bain avec dotation pour: inodore, lavabo simple, baignoire, bidet, réalisé avec un tube de PVC, série B pour le tout à l'égout.
Fourniture et installation intérieure d'un tout à l'égout d'évacuation pour salle de bain avec dotation pour: inodore, lavabo simple, baignoire, bidet, réalisé avec un tube de PVC, série B pour le tout à l'égout auquel sont connectées les évacuations des appareils avec la boîte siphoïde et avec la descente, avec les diamètres nécessaires pour chaque point de service, boîte siphoïde de PVC de 110 mm de diamètre, avec couvercle opaque en acier inoxydable. Comprend la partie proportionnelle de matériel auxiliaire pour le montage et la fixation à l'ouvrage, d'accessoires et de pièces spéciales. Totalement monté, connecté et testé par l'entreprise installatrice via les tests de service correspondants (compris dans ce prix).
Inclut: Implantation. Présentation des tubes, des accessoires et des pièces spéciales. Fixation du matériel auxiliaire pour le montage et la fixation à l'ouvrage. Mise en place de la boîte siphoïde. Connexion. Réalisation des tests de service.
Critère de métré de projet: Nombre d'unités prévues, selon documentation graphique du Projet.
Critère de mesure de l'ouvrage: On mesurera le nombre d'unités réellement exécutées selon les spécifications du Projet.

| Code | U | Désignation | Quantité | Prix | Montant |
|---|---|---|---|---|---|
| mt36tit010abc | m | Tube en PVC, série B, de 40 mm de diamètre et 3 mm d'épaisseur, selon NF EN 1329-1, avec le prix incrémenté de 10% en concept d'accessoires et pièces spéciales. (matériau) | 3.840 | 3.58 | 13.75 |
| mt36tit010abc | m | Tube en PVC, série B, de 40 mm de diamètre et 3 mm d'épaisseur, selon NF EN 1329-1, avec le prix incrémenté de 10% en concept d'accessoires et pièces spéciales. | 1.320 | 3.58 | 4.73 |
| mt36tit010agc | m | Tube en PVC, série B, de 110 mm de diamètre et 3,2 mm d'épaisseur, selon NF EN 1329-1, avec le prix incrémenté de 10% en concept d'accessoires et pièces spéciales. (matériau) | 2.125 | 10.61 | 22.55 |
| mt11var009 | l | Liquide nettoyeur pour collage par adhésif de tubes et accessoires en PVC. (matériau) | 0.445 | 9.58 | 4.26 |
| mt11var010 | l | Adhésif pour tubes et accessoires en PVC. (matériau) | 0.222 | 20.24 | 4.49 |
| mt36tie010aafd | m | Tube en PVC, série B, de 110 mm de diamètre et 3,2 mm d'épaisseur, avec extrémité évasée, selon NF EN 1329-1, avec le prix incrémenté de 15% en concept d'accessoires et pièces spéciales. (matériau) | 0.700 | 6.14 | 4.30 |
| mt36bsj010aaa | U | Boîte siphoïde de PVC de 110 mm de diamètre, avec cinq entrées de 40 mm de diamètre et une sortie de 50 mm de diamètre, avec couvercle opaque en acier inoxydable. (matériau) | 1.000 | 7.78 | 7.78 |
| mt36bot011a | U | Manchon en PVC pour la prolongation d'une boîte siphoïde, de 40 mm de diamètre. (matériau) | 4.000 | 0.59 | 2.36 |
| mt36bot011b | U | Manchon en PVC pour la prolongation d'une boîte siphoïde, de 50 mm de diamètre. (matériau) | 1.000 | 0.67 | 0.67 |
| mt36tit010aca | m | Tube en PVC, série B, de 50 mm de diamètre et 3 mm d'épaisseur, selon NF EN 1329-1. (matériau) | 1.000 | 4.15 | 4.15 |
| op00ato010 |  | Tournevis. | 1.000 | 0.00 | 0.00 |
| op00mar010 |  | Marteau. | 1.000 | 0.00 | 0.00 |
| op00tal010 |  | Perceuse. | 1.000 | 0.00 | 0.00 |
| mo004 | h | Compagnon professionnel III/CP2 plombier. (main-d'œuvre) | 6.669 | 25.06 | 167.13 |
| mo055 | h | Ouvrier professionnel II/OP plombier. (main-d'œuvre) | 3.335 | 21.51 | 71.74 |
| % | % | Coûts directs complémentaires | 2 % | 307.91 | 6.16 |
|  |  | Coûts directs |  |  | 314.07 |
