# Pièce avec joint de EPDM pour conduit circulaire

- Propriété du fichier: CYPE INGENIEROS, S.A.
- Format: FIEBDC-3/2002
- Devise: EUR
- Coûts indirects: 3.00 %
- Frais généraux: 13.00 %
- Bénéfice: 6.00 %
- TVA: 20.00 %

## T Équipements techniques

### TV Climatisation et ventilation

#### TVA Distribution d'air

**TVA120** U Pièce avec joint de EPDM pour conduit circulaire.
Coude 30° avec joints en EPDM à double lèvre, pour conduit circulaire d'acier galvanisé, de 125 mm de diamètre.
Inclut: Mise en place et fixation des pièces spéciales préfabriquées au réseau de conduits.
Critère pour le métré: Nombre d'unités prévues, selon documentation graphique du Projet.
Critère pour le mémoire: On mesurera le nombre d'unités réellement exécutées selon les spécifications du Projet.

| Code | U | Désignation | Quantité | Prix | Montant |
|---|---|---|---|---|---|
| mt42cos218abb | U | Coude 30° avec joints en EPDM à double lèvre, pour conduit circulaire d'acier galvanisé, de 125 mm de diamètre, étanchéité à l'air classe D, selon NF EN 12237. (matériau) | 1.000 | 15.80 | 15.80 |
| mo013 | h | Compagnon professionnel III/CP2 monteur de conduits métalliques. (main-d'œuvre) | 0.054 | 31.65 | 1.71 |
| mo084 | h | Ouvrier professionnel II/OP monteur de conduits métalliques. (main-d'œuvre) | 0.054 | 27.27 | 1.47 |
| % | % | Frais de chantier des unités d'ouvrage | 2 % | 18.98 | 0.38 |
|  |  | Coûts directs |  |  | 19.36 |
