# Essai physico-chimique sur des éprouvettes en béton durci

- Propriété du fichier: CYPE INGENIEROS, S.A.
- Format: FIEBDC-3/2002
- Devise: EUR
- Coûts indirects: 3.00 %
- Frais généraux: 13.00 %
- Bénéfice: 6.00 %
- TVA: 16.00 %

## X Contrôle de qualité et essais

### XE Structures en béton

#### XEI Essais informatifs

**XEI080** U Essai physico-chimique sur des éprouvettes en béton durci, avec détermination de: présence de ciment alumineux; profondeur de carbonatation; contenu en chlorures; usure par frottement sur deux éprouvettes cylindriques.
Essai physico-chimique à réaliser en laboratoire certifié dans la zone technique correspondante, sur des éprouvettes en béton durci, prises sur site, pour la détermination des caractéristiques suivantes: présence de ciment alumineux; profondeur de carbonatation; contenu en chlorures; usure par frottement sur deux éprouvettes cylindriques. Comprend le déplacement au site.
Inclut: Déplacement sur chantier. Prise d'échantillons. Réalisation des essais.
Critère de métré de projet: Essai à réaliser, selon documentation du Plan de contrôle de qualité.

| Code | U | Désignation | Quantité | Prix | Montant |
|---|---|---|---|---|---|
| mt49des010 | U | Répercussion de déplacement sur site pour la prise d'échantillons. (matériau) | 1.000 | 0.74 | 0.74 |
| mt49hoe020 | U | Prise sur chantier d'échantillons de béton durci, dont le poids ne dépasse pas 50 kg. (matériau) | 1.000 | 32.02 | 32.02 |
| mt49hoe050 | U | Essai qualitatif pour déterminer la présence de ciment alumineux dans un échantillon de béton durci. (matériau) | 1.000 | 122.84 | 122.84 |
| mt49hoe060 | U | Essai pour déterminer la profondeur de carbonatation d'un échantillon de béton durci. (matériau) | 1.000 | 31.09 | 31.09 |
| mt49hoe070 | U | Essai pour déterminer le contenu de chlorures d'un échantillon de béton durci. (matériau) | 1.000 | 142.87 | 142.87 |
| mt49hoe100 | U | Essai pour déterminer l'usure par frottement sur deux éprouvettes cylindriques de béton durci. (matériau) | 1.000 | 255.97 | 255.97 |
| % | % | Coûts directs complémentaires | 2 % | 585.53 | 11.71 |
|  |  | Coûts directs |  |  | 597.24 |
