# Goulotte à gravats, métallique

- Propriété du fichier: CYPE INGENIEROS, S.A.
- Format: FIEBDC-3/2002
- Devise: EUR
- Coûts indirects: 3.00 %
- Frais généraux: 13.00 %
- Bénéfice: 6.00 %
- TVA: 16.00 %

## Y Sécurité et santé

### YC Systèmes de protection collective

#### YCC Contre les déversements

**YCC010** m Goulotte à gravats, métallique.
Fourniture, montage et démontage d'une goulotte métallique à gravats de 40 cm de diamètre (amortissable en 5 utilisations). Comprend un embout de déversement, les étais d'appui, les éléments de fixation et les accessoires.
Inclut: Montage, installation et vérification. Démontage postérieur.
Critère de métré de projet: Longueur moyenne selon Étude ou Étude Basique de Sécurité et Santé.

| Code | U | Désignation | Quantité | Prix | Montant |
|---|---|---|---|---|---|
| mt50spc010 | m | Colonne descendante métallique des décombres de 40 cm de diamètre. (matériau) | 0.200 | 39.67 | 7.93 |
| mt50spc020 | U | Embout pour colonne descendante métallique des décombres de 40 cm de diamètre. (matériau) | 0.100 | 43.27 | 4.33 |
| mt50spc030 | U | Accessoires et éléments de fixation d'une colonne descendante métallique de décombres. (matériau) | 0.200 | 2.31 | 0.46 |
| mt50spa080ba | U | Étai métallique télescopique, 3,00 m de hauteur. (matériau) | 0.200 | 11.07 | 2.21 |
| mo060 | h | Ouvrier d'exécution I/OE1 construction. (main-d'œuvre) | 0.367 | 19.73 | 7.24 |
| % | % | Coûts directs complémentaires | 2 % | 22.17 | 0.44 |
|  |  | Coûts directs |  |  | 22.61 |
