# Brancard portable pour évacuations

- Propriété du fichier: CYPE INGENIEROS, S.A.
- Format: FIEBDC-3/2002
- Devise: EUR
- Coûts indirects: 3.00 %
- Frais généraux: 13.00 %
- Bénéfice: 6.00 %
- TVA: 16.00 %

## Y Sécurité et santé

### YM Médecine préventive et premiers soins

#### YMM Matériel médical

**YMM020** U Brancard portable pour évacuations.
Fourniture d'un brancard portable pour évacuations, placé dans une cabine de chantier, (amortissable en 4 utilisations).
Inclut: Montage, installation et vérification.
Critère de métré de projet: Nombre d'unités prévues, selon Étude ou Étude Basique de Sécurité et Santé.

| Code | U | Désignation | Quantité | Prix | Montant |
|---|---|---|---|---|---|
| mt50eca020 | U | Brancard portable pour évacuations. (matériau) | 0.250 | 142.14 | 35.54 |
| % | % | Coûts directs complémentaires | 2 % | 35.54 | 0.71 |
|  |  | Coûts directs |  |  | 36.25 |
