# Visite médicale annuelle du travailleur

- Propriété du fichier: CYPE INGENIEROS, S.A.
- Format: FIEBDC-3/2002
- Devise: EUR
- Coûts indirects: 3.00 %
- Frais généraux: 13.00 %
- Bénéfice: 6.00 %
- TVA: 16.00 %

## Y Sécurité et santé

### YM Médecine préventive et premiers soins

#### YMR Examens médicaux

**YMR010** U Visite médicale annuelle du travailleur.
Visite médicale obligatoire annuelle du travailleur. Comprend la perte des heures de travail manquées par le travailleur, dû au déplacement depuis le centre de travail jusqu'au Centre Médical (Mutuelle des Accidents) pour réaliser la visite médicale.
Critère de métré de projet: Nombre d'unités prévues, selon Étude ou Étude Basique de Sécurité et Santé.

| Code | U | Désignation | Quantité | Prix | Montant |
|---|---|---|---|---|---|
| mt50man010 | U | Visite médicale annuelle obligatoire du travailleur. (matériau) | 1.000 | 102.20 | 102.20 |
| % | % | Coûts directs complémentaires | 2 % | 102.20 | 2.04 |
|  |  | Coûts directs |  |  | 104.24 |
