# Banderole pendante pour signalisation

- Propriété du fichier: CYPE INGENIEROS, S.A.
- Format: FIEBDC-3/2002
- Devise: EUR
- Coûts indirects: 3.00 %
- Frais généraux: 13.00 %
- Bénéfice: 6.00 %
- TVA: 16.00 %

## Y Sécurité et santé

### YS Signalisation et fermeture du terrain

#### YSB Balises

**YSB020** m Banderole pendante pour signalisation.
Fourniture, mise en place et démontage d'une banderole pendante pour signalisation, réfléchissante, réalisée en plastique bicolore rouge/blanc, placée sur des supports existants.
Inclut: Mise en place et vérification. Démontage postérieur.
Critère de métré de projet: Longueur moyenne selon Étude ou Étude Basique de Sécurité et Santé.

| Code | U | Désignation | Quantité | Prix | Montant |
|---|---|---|---|---|---|
| mt50bal020 | m | Banderole de signalisation réfléchissante, bicolore rouge/blanc, en plastique. (matériau) | 1.100 | 0.82 | 0.90 |
| mo060 | h | Ouvrier d'exécution I/OE1 construction. (main-d'œuvre) | 0.092 | 19.73 | 1.82 |
| % | % | Coûts directs complémentaires | 2 % | 2.72 | 0.05 |
|  |  | Coûts directs |  |  | 2.77 |
