# Balise lumineuse intermittente pour signalisation

- Propriété du fichier: CYPE INGENIEROS, S.A.
- Format: FIEBDC-3/2002
- Devise: EUR
- Coûts indirects: 3.00 %
- Frais généraux: 13.00 %
- Bénéfice: 6.00 %
- TVA: 16.00 %

## Y Sécurité et santé

### YS Signalisation et fermeture du terrain

#### YSB Balises

**YSB040** U Balise lumineuse intermittente pour signalisation.
Balise lumineuse intermittente de couleur jaune, pour signalisation, avec lampe led et batterie de 6 V, (amortissable en 10 utilisations).
Inclut: Mise en place et vérification.
Critère de métré de projet: Nombre d'unités prévues, selon Étude ou Étude Basique de Sécurité et Santé.

| Code | U | Désignation | Quantité | Prix | Montant |
|---|---|---|---|---|---|
| mt50bal040 | U | Balise lumineuse intermittente pour signalisation, de couleur jaune, avec lampe led et batterie de 6 V. (matériau) | 0.100 | 96.71 | 9.67 |
| mo060 | h | Ouvrier d'exécution I/OE1 construction. (main-d'œuvre) | 0.092 | 19.73 | 1.82 |
| % | % | Coûts directs complémentaires | 2 % | 11.49 | 0.23 |
|  |  | Coûts directs |  |  | 11.72 |
