# Remblai de grave filtrante non classifiée, pour drainage sous fondation

- Propriété du fichier: CYPE INGENIEROS, S.A.
- Format: FIEBDC-3/2002
- Devise: EUR
- Coûts indirects: 3.00 %
- Frais généraux: 13.00 %
- Bénéfice: 6.00 %
- TVA: 20.00 %

**AAO040** m³ Remblai de grave filtrante non classifiée, pour drainage sous fondation.
Réalisation d'un remblai de grave filtrante non classifiée, sous fondation, pour faciliter le drainage de l'eau provenant du côté de l'excavation et/ou de la partie inférieure de celle-ci. Composé de couches successives uniformes de 20 cm d'épaisseur, étendues et compactées dans le plan de coupe et sous la fondation, en récupérant l'eau dans des drains linéaires (non compris dans ce prix), à l'aide de moyens mécaniques, jusqu'à atteindre une densité sèche au moins égale à 80% de celle maximale obtenue par essai Proctor Modifié, (non compris dans ce prix). Comprend la décharge à pied d'ouvrage des granulats à utiliser dans les travaux de remblayage et d'humification de ceux-ci. Totalement terminé et testé.
Inclut: Déchargement sur site des granulats à utiliser dans les travaux de remblayage. Implantation générale et des niveaux. Extension du matériau de remblai en couches d'épaisseurs uniformes. Humidification ou assèchement de chaque couche. Compactage.
Critère de métré de projet: Volume mesuré sur les plans des profils transversaux du Projet, qui définissent le mouvement des terres à réaliser sur chantier.
Critère de mesure de l'ouvrage: On mesurera, en profil compacté, le volume réellement exécuté selon les spécifications du Projet, sans inclure les incréments par excès d'excavation non autorisés.

| Code | U | Désignation | Quantité | Prix | Montant |
|---|---|---|---|---|---|
| mt01ard030b | t | Grave filtrante sans classification. (matériau) | 2.200 | 9.50 | 20.90 |
| mq01pan010a | h | Chargeuse sur pneus de 120 kW/1,9 m³. (matériel) | 0.017 | 40.23 | 0.68 |
| mq04cab010c | h | Camion à benne basculante de 12 t de charge, de 162 kW. (matériel) | 0.018 | 40.17 | 0.72 |
| mq01mot010b | h | Motoniveleuse de 154 kW. (matériel) | 0.012 | 74.89 | 0.90 |
| mq02rov010c | h | Compacteur monocylindrique vibrant autopropulsé, de 74 kW, de 7,42 t, largeur de travail 167,6 cm. (matériel) | 0.029 | 50.40 | 1.46 |
| mq02cia020j | h | Camion citerne de 8 m³ de capacité. (matériel) | 0.014 | 40.08 | 0.56 |
| mo113 | h | Ouvrier d'exécution I/OE1 construction. (main-d'œuvre) | 0.117 | 20.14 | 2.36 |
| % | % | Coûts directs complémentaires | 2 % | 27.58 | 0.55 |
|  |  | Coûts directs |  |  | 28.13 |
